# SZ Saarn - 3-fach Turnhalle
Angebotsaufforderung (GAEB 90, DA83)
DV-Nummer: 125-24
Währung: EUR
Auftraggeber: Stadt Mülheim an der Ruhr, ImmobilienService, Hans-Böckler-P

## KG 430 Lüftung
Datum: 26.06.25

*Hinweis*
Die Stadt Mülheim an der Ruhr
beabsichtigt, als Eigentümerin der
bestehenden 3-fach Sporthalle im
Schulzentrum Saarn, diese gemäß den
aktuellen bautechnischen, energetischen
und brandschutztechnischen
Anforderungen zu sanieren und um einen
eingeschossigen Anbau zu erweitern, in
dem weitere Umkleideräume und
Nebenräume Platz finden sollen. Der
Campus des Schulzentrums auf der
Lehnerstraße gliedert sich durch das
Gebäudeensemble der Gesamtschule
Saarn, des Berufskollegs und der Mensa.
Die bestehende 3-fach Sporthalle bildet
im südlichen Teil des Campus den
Abschluss des Schulzentrums. Die im
Jahr 1982 und 1983 geplante und
errichtete Sporthalle bietet auf ihrer
insgesamt ca. 2.180 m2
Bruttogeschossfläche, nicht nur den
Rahmen für den Schulsport, sondern ist
als Versammlungsstätte (genehmigter
Sonderbau), mit insgesamt ca. 400
Tribünensitzplätzen der Heimspielstandort
des Hallenhockey- Bundesligisten HTC
Uhlenhorst. Auch durch den
deutschlandund europaweiten Erfolg des
ansässigen HTC Uhlenhorst bedingt,
etablierte sich der Standort und
manifestierte seine überregionale
Bedeutung für Sportveranstaltungen. Die
hier beschriebenen Arbeiten werden
während des laufenden Schulbetriebs
durchgeführt. Entsprechende
Sicherheitsvorkehrungen (wie auch z. B.
eine Begleitung des LKWs beim befahren
des Schulhofs) etc. sind, sofern nicht
ausgeschrieben, in den EPs mit
einzukalkulieren. Teilweise ist auf der
Baustelle mit eingeschränkten
Wendemöglichkeiten zu rechnen. Alle
vorhandenen, bestehenden Flucht- und
Rettungswege sind zwingend frei zu
halten. In den Pausenzeiten der Schule ist
der Schulhof nicht befahrbar! Ein
beschreibender
Baustelleneinrichtungsplan befindet sich
in den Anlagen.

Die hier beschriebenen Arbeiten werden
während des laufenden Schulbetriebs
durchgeführt. Entsprechende
Sicherheitsvorkehrungen etc. sind,
sofern nicht ausgeschrieben, in den EPs
mit einzukalkulieren. Teilweise ist auf der
Baustelle mit eingeschränkten
Wendemöglichkeiten zu rechnen. Alle
vorhandenen, bestehenden Flucht- und
Rettungswege sind zwingend frei zu
halten. Ein beschreibender
Baustelleneinrichtungsplan befindet sich
in den Anlagen.

Die in diesem Leistungsverzeichnis
beschriebenen Leistungen betreffen
vornehmlich folgende Arbeiten:

Im Rahmen der technischen
Gebäudeausrüstung wird die
Lüftungstechnik für eine Turnhalle mit
zugehörigem Umkleidetrakt
ausgeschrieben. Die Lüftungsanlage
dient der Be- und Entlüftung der
Sporthalle sowie der angrenzenden
Nebenräume (Umkleiden, Duschen,
WC-Anlagen, Technikräume etc.) gemäß
den geltenden Normen und Richtlinien
(u.a. DIN 1946-6, DIN EN 16798).

Gegenstand der Leistungen ist die
Lieferung, Montage, Inbetriebnahme und
Übergabe von insgesamt vier zentralen
Lüftungsgeräten, die auf dem Dach des
Gebäudes installiert werden. Die
Anlagen werden über wetterfeste
Dachaufbauten erschlossen und sind mit
entsprechender Dämmung, Wetterschutz
und Wartungszugang auszustatten.

Folgende Anlagenteile sind Bestandteil
der Leistung:

Zentrale Lüftungsgeräte inkl.
Wärmerückgewinnung (Rotations- oder
Plattenwärmetauscher)

Zu- und Abluftkanalnetze inkl.
Schalldämpfern, Brandschutz- und
Volumenstromregelklappen

Außen- und Fortluftführungen über Dach

Bedarfsabhängige Steuerung und
Regelung der Luftmengen

Luftauslässe in der Sporthalle und den
Nebenräumen gemäß Luftverteilkonzept

Einbindung der Anlagen in die zentrale
Gebäudeleittechnik (GLT)

Die Planung und Ausführung hat unter
Berücksichtigung der energetischen
Anforderungen, der Zugänglichkeit für
Wartung sowie der Geräuschentwicklung
zu erfolgen. Die Koordination mit
anderen Gewerken (Elektro, Heizung,
Dachbau etc.) ist sicherzustellen.

Die gesamte Ausführung erfolgt gemäß
den gültigen technischen Regeln, den
anerkannten Regeln der Technik sowie
den einschlägigen
Unfallverhütungsvorschriften.

Verkehrsflächen: Genehmigungen /
Auflagen

Öffentlicher Verkehrsraum darf für die
Lagerung oder Abstellung von
Baumaterial, Baumaschinen,
Fahrzeugen usw. nur mit
Genehmigung des Ordnungsamtes in
Anspruch genommen werden.
Durch Bauarbeiten verursachte Schäden
an den öffentlichen Verkehrsflächen sind
durch den Verursacher umgehend zu
beseitigen; es ist der alte Zustand
herzustellen.
Alle vorgenannten erforderlichen
Genehmigungen und Maßnahmen hat
der AN in eigener Verantwortung
einzuholen. Die
Kosten gehen zu Lasten des AN und sind
in die Einheitspreise einzurechnen.

Baustelleneinrichtungs- /
freizuhaltende Flächen

Dem AN stehen für die Dauer der
Bauzeit Lagerflächen im unmittelbaren
Baustellenbereich lediglich im
begrenztem Umfang zur
Verfügung. Die Flächen werden für die
Dauer der vertraglichen Bauzeit
kostenlos zur Verfügung gestellt. Weitere
Flächen u. a.
für die Baustelleneinrichtung,
Lagerplätze, Zwischendeponien etc. hat
der AN eigenständig, in Absprache mit
der Bauleitung /
Bauüberwachung zu
beschaffen. Bei Bauzeitüberschreitungen
hat der AN die dadurch eventuell
anfallenden Kosten (z. B. Pachten oder
dergleichen)
zu tragen. Auf Anordnung des AG hat
der AN bei Bauzeitüberschreitung die
Flächen zu räumen. Bei unzulässigen
eigenmächtigen Abweichungen durch
den AN trägt dieser alle daraus
resultierenden Nachteile, die der Stadt
Mülheim an der
Ruhr entstehen.
Nach Beendigung der Arbeiten sind die
in Anspruch genommenen Flächen in
ihren ursprünglichen Zustand zurück zu
versetzen
und dem Eigentümer zu übergeben.
Kosten für weiter notwendige Arbeits-
und Lagerflächen sind durch die
Vertragspreise
abgegolten. Für Verpackungsmaterialien,
Müll, Schutt u. ä. hat der AN auf eigene
Kosten entsprechende Container
aufzustellen
und die Entsorgungskosten zu
übernehmen. Der Transport von
zwischengelagerten Baumaterialien,
Böden, Einbauteilen usw.
zur Einbaustelle ist in die Einheits- und
Pauschalpreise einzukalkulieren.
Die für alle am Bau Beteiligten zur
Verfügung stehenden bzw.
freizuhaltenden Flächen sind vor
Baubeginn mit dem AG in Form
eines Baustelleneinrichtungsplan
abzustimmen. Vom AN ist dieser 8 Tage
nach Beauftragung zur Abstimmung und
Freigabe
vorzulegen. Der AG behält sich vor, auch
diese Flächen durch andere Gewerke bis
zur Erstellung der Aussenanlagen zu
nutzen.
Die Zuweisung der Aufstellflächen der
Container erfolgt nach Anmeldung des
Platzbedarfs durch die örtliche
Bauleitung. Dies
gilt auch für die
Nutzung von Lagerflächen. Der
Unternehmer hat innerhalb der
eingezäunten Baustellenfläche seine
Lagerflächen zu schützen.
Die Plätze für Personal-, Geräte- und
Schuttcontainer müssen jeweils mit dem
AG festgelegt werden. Bei der
Aufstellung evtl.
erforderlicher Tagesunterkünfte, der
Wasch- und Toilettenanlagen sind die
Arbeitsstättenverordnung und die dazu
erlassenen
Richtlinien zu
beachten. Das Aufstellen von
Wohnunterkünften auf dem
Baugrundstück ist nicht erlaubt.

Zum Ausführungszeitpunkt der hier
beschriebenen Maßnahmen befindet sich
die Schule weiterhin im Regelbetrieb. So
ist im
Speziellen bei Lieferung und Laden von
Baumaterialien und Baustoffen auf einen
verkehrssicheren Betrieb in Bezug auf
die
Schulnutzung acht zu geben.

Auftragsabwicklung

Vor Beginn der Arbeiten sind sämtliche
für die Durchführung der Arbeiten
erforderlichen Maße und Höhen
eigenverantwortlich,
gemäß der Angaben der
Ausführungszeichnungen, anzulegen.
Erforderliche Vermessungsarbeiten sind
eigenständig mit dem
zuständigen Vermessungsbüro
abzustimmen. Behördlichen Abnahmen
sind rechtzeitig zu veranlassen.

Abfälle / Umweltschutz

Die allgemein gültigen Vorschriften zum
Schutz gegen Baulärm sind einzuhalten.
Außerdem sind die Auflagen und
Verwaltungsvorschriften des
Immissionsschutz- und des
Abfallbeseitigungsgesetzes zu beachten
und einzuhalten.
Auf den Baustellen anfallende Abwässer,
Abfälle und sonstige Reststoffe
sind zu sammeln, abzufahren und
abfallrechtlich zulässig zu entsorgen.
Die anfallenden Abwässer aus der
Sanitärentsorgung können in dieses
eingeleitet werden. Über die Art und den
Umfang der
Entsorgungsleitungen
hat sich der AN vor Abgabe seines
Angebotes zu informieren. Eine
Versickerung von Abwässern ist nicht
zulässig. Für die
Abwasserbeseitigung hat der AN die
entsprechenden Genehmigungen bei
dem zuständigen Betreiber der Anlage
einzuholen.
Sämtliche anfallenden
Kosten gehen zu Lasten des AN und sind
in die entsprechenden Positionen des
Leistungsverzeichnisses mit
einzurechnen.
Der AN hat alle Arbeiten mit Geräten
auszuführen, die dem neuesten Stand
des Immissionsschutzgesetzes
entsprechen. Die
sofortige Beseitigung von
Beschädigungen und Verschmutzungen
beim Transport von Materialien usw. auf
öffentlichen und
betrieblichen Verkehrswegen ist zu
gewährleisten.
Falls der Einsatz einer Kehrmaschine
nicht ausreicht, ist ggf. ein Saug- und
Spritzwagen einzusetzen. Die Auflagen
und
Verwaltungsvorschriften des
Abfallbeseitigungsgesetzes sind zu
beachten und strikt einzuhalten.
Der AN trägt die alleinige Verantwortung
für die Beachtung aller gesetzlichen
Bestimmungen, Richtlinien und
Durchführungsverordnungen.

Mit Beauftragung der oben genannten
Leistung sind sich Auftraggeber und
Auftragnehmer einig, dass der
Auftragnehmer
Abfallerzeuger und Abfallbesitzer
hinsichtlich der Abfälle ist und wird, die
bei der Vertragserfüllung anfallen. Der
Auftragnehmer
organisiert selbstständig und ohne
Weisung durch den Auftraggeber die
ordnungsgemäße Entsorgung der
angefallenen
gefährlichen und nichtgefährlichen
Abfälle gemäß des zur Zeit gültigen
Kreislaufwirtschaftsgesetzes.
Mit der Angebotsabgabe erklärt der
Auftragnehmer, dass sämtliche
abfallrechtlichen
Pflichten wie auch das
Nachweisverfahren übernommen
werden. Eine zusätzliche Vergütung für
die Übernahme der
Erzeugerpflichten erfolgt nicht.

Koordination u. Baubesprechung

Die Ausführung der Arbeiten ist in enger
Zusammenarbeit und Abstimmung mit
den anderen am Bau beteiligten Firmen
zu
koordinieren und durchzuführen.
Es werden wöchentlich
Baubesprechungen durchgeführt, deren
Teilnahme für jeden AN verpflichtend ist.
Hierzu sind die
Bautagesberichte im Original der
Bauleitung zu übergeben.

Hinweis zur Bauausführung

Alle angrenzenden Bauteile sind
schadensfrei zu halten!
Erforderliche Sicherungsmaßnahmen
sind im Angebot zu berücksichtigen!
Sollten Leistungen die für eine
vollständige, handwerklich und technisch
einwandfreie Ausführung fehlen, so sind
diese separat
aufzuführen und anzubieten.

Zur Anlieferung und Lagerung des
benötigten Materials steht nur bedingt
Platz zur Verfügung. Eine Besichtigung
vor Ort wird
empfohlen, wobei Möglichkeiten der
Materiallieferung und Lagerung zu prüfen
sind.

Projektspezifischer Hinweis

Strom und Wasser, in haushaltsüblichen
Stärken / Dimensionen, werden bauseitig
an mindestens einem Punkt bereit
gestellt.
Ggf. erforderliche, zusätzliche
Anschlusspunkte sind vom AN
herzustellen. Dies wird nicht gesondert
vergütet.
Schuleigene WC-Anlagen werden zur
Nutzung gestellt.

Anlagenliste

- Brandschutzkonzept
- Ansichten
- Schnitte
- HLS-Grundrisse
- HLS-Schema
- Unterkonstruktion Lüftung - Grundrisse
- Unterkonstruktion Lüftung -
Ansicht/Schnitt

### Titel 01 Lüftungsgeräte und Zubehör

*Hinweis*
Zentralgerät

**01.1 Lüftungsgerät 3500 m³/h**
Wärmerückgewinnungseinheit mit energieeffizienten
Komponenten und sehr hohen Wirkungsgraden. Zur
Gewährleistung einer sparsamen und wirtschaftlichen
Betriebsweise!

Gerät zur Aussenaufstellung mit
Outdoorkit (Dach/Regenhaube)
Wetterfeste Ausführung für Außenaufstellung:
-Regenhaube mit Tropfkante
-Ansaughaube mit Berührungsschutzgitter

Alle wertbildenden Faktoren auf einen Blick:
  energiesparende EC-Motoren Technik
  Hochwirkungsgrad-Plattenwärmetauscher
für Rückwärmzahlen bis zu 91 %
  kompakte Bauweise; Plug & Play Technik
  100% Sommerbypass
  intelligente Regelungskomponenten
  durchdachtes Zubehör

Gehäuse
Äußerst stabiles Gehäuse in Modulbauweise. Alle
Gehäusekomponenten sind korrosionsbeständig und
ohne Schweißverbindungen. Das Gehäuse kann
umweltfreundlich recycelt werden. Die Gerätemodule
sind  von innen, miteinander, luftdicht verschraubt.
Modularer,
Aluminium-Profilrahmen
mit Aludruckguss-Gehäuseecken und doppelwandigen 44 mm
starken, beschichteten Paneelen
Die Gehäuseisolierung besteht aus Mineralwolle,
Brandschutzklasse A1, nicht brennbar.
Glatte Innenfläche zur Reinigung in Anlehnung an die
VDI
6022. Die Bedienungstüren werden mit nachstellbaren
wartungsfreien Scharnieren ausgestattet und erhalten
Handhebelverschlüsse, die außerhalb des Luftstromes
angebracht sind. Revisionsdeckel werden mit
außenliegenden
Klemmbügeln und Handgriffen versehen.
Die Abdichtung der Revisionsöffnungen erfolgt mit
geprüften
mikrobiell inerten geschlossen porigen
Spezialdichtungsprofilen. Alle Funktionseinheiten sind
beidseitig zu Inspektions- und Wartungszwecken leicht
zugänglich. Die Innenkanten sind vollständig glatt und
ohne
Schnittkanten. Alle Fugen und Rillen im Gerät sind
desinfektionsmittelbeständig abgedichtet und
rückstandsfrei zu
reinigen. Alle Bauteile werden nach´ gültigem
Hygienestandard werksseitig gereinigt und in Folien
gepackt.

Standard Bauteile in Luftrichtung:
Außenluft/ Zuluft:
  Filter in F7
  Bypassklappe 100%
  Gegenstromwärmetauscher
  EC-Ventilator

Abluft/ Fortluft:
  Filter in M5
  Kondensatwanne
  Umluftjalousie (Optional)
  Gegenstromwärmetauscher
  EC-Ventilator

Hochwirkungsgrad-Plattenwärmetauscher als
Gegenstromwärmetauscher Wärmetauscher mit einer
Wärmerückzahl von bis zu 91%, nach DIN EN 308 geprüft.
Abluft- und Außenluftstrom sind
dabei vollständig getrennt. Sie werden entlang dünner
und
parallel angeordneter Aluminiumplatten über "Kreuz"
aneinander vorbeigeführt. Eine Übertragung von
Feuchtigkeit
oder Gerüchen ist ausgeschlossen.
Plattenmaterial aus korrosionsbeständiger
Aluminiumlegierung,
seewasserbeständig. Innenliegende
dichtschließende Jalousienklappen für einen
Sommerbypass
bis 100%. Kondensatwanne aus Aluminium Almg3.

Direkt getriebene, einseitig saugende
Radialventilatoren mit
rückwärtsgekrümmten hohlprofilierten Hochleistungs-
Radiallaufrädern mit Umlaufdiffusor, aufgebaut auf
einen
EC-Außenläufermotor mit integrierter
Steuerungselektronik. Laufrad aus Aluminium gefertigt,
mit 5
rückwärts gekrümmten, durchgehend geschweißten
hohlprofilierten Schaufeln; Laufrad der Baugröße 250
und 280
aus Kunststoff; strömungsoptimierte Einströmdüse
aus verzinktem Stahlblech mit Druckmessstutzen.
Motorlaufrad
gemäß DIN ISO 1940 statisch und dynamisch in
zwei Ebenen gewuchtet. EC-Außenläufermotor übertrifft
Wirkungsgradklasse IE4, wartungsfreie Kugellager mit
Langzeitschmierung, theoretisch nominale Lebensdauer
von
mindestens 40.000 Betriebsstunden. Sanftanlauf,
integrierte Strombegrenzung, Ventilator an allen
üblichen
EVU-Netzen mit unveränderter Luftleistung einsetzbar.
Integrierte Schutzeinrichtung; Fehlermelderelais mit
potentialfreien Kontakten; Blockierschutz;
Phasenausfallerkennung; Sanftanlauf der Motoren;
Netzunterspannungserkennung; Übertemperaturschutz der
Elektronik und des Motors; Kurzschlußschutz;
geräuscharme
Kommutierungslogik; 100 % drehzahlsteuerbar.

Geräteabmessungen und technische Daten können sich im
Auftragsfall ändern.

Technische Daten

Gehäuse Ausführung:
-Paneel Stärke: 42,0 mm
-Material außen: verzinkt, pulverbeschichtet
-Material innen: verzinktes Stahlblech
-Material Profile: Aluminium
-Material Gehäuseecken: Kunststoff

Gerätedefinition:

-Zuluft Volmuenstrom: 3.500 m³/h
-Abluft Volumenstrom: 3.500 m³/h

Filter, Zuluft
Druckverlust Sektion gesamt: 122 Pa
Volumenstrom: 3.500 m³/h
Anfangsdruckverlust: 40 Pa
Mittlerer Druckverlust: 120 ?
Empf. Enddruck: 200 Pa
Filter Oberfläche: m²
Filter Klasse: F7
Filter Medium: ZL F7
Filter Bedienung: Seitlich ausziehbar

PTD Plattentauscher - Diagonalstrom
Druckverlust Sektion gesamt: 219 Pa

Gegenstrom-Plattentauscher
Rahmen Material: Aluminium
Lamellen Material: Aluminium

-Heiz Modus:
Volumenstrom Zuluft: 3.500 m³/h
Druckverlust Zuluft: 172 Pa
EIN Temp. Zuluft: -12,00 °C
EIN Feuchte Zuluft: 90,0 %
Temperature Zuluft: 18,30 °C
Volumenstrom Abluft: 3.500 m³/h
Druckverlust Abluft: 230 Pa
EIN Temp. Abluft: 22,00 °C
EIN Feuchte Abluft: 50,0 %
Wirkungsgrad: 89 %
Leistung: 35,54 kW

-Kühl Modus:
Volumenstrom Zuluft: 3.500 m³/h
Druckverlust Zuluft: 219 Pa
EIN Temp. Zuluft: 32,00 °C
EIN Feuchte Zuluft: 60,0 %
Temperature Zuluft: 25,70 °C
Volumenstrom Abluft: 3.500 m³/h
Druckverlust Abluft: 209 Pa
EIN Temp. Abluft: 24,00 °C
EIN Feuchte Abluft: 50,0 %
Wirkungsgrad: 77,8 %
Leistung: 7,51 kW

VF Ventilator, freilaufendes Rad
Druckverlust Sektion gesamt:  42 Pa

Ventilator, Zuluft
Volumenstrom: 3.500 m³/h
Externe Pressung: 200 Pa
Totale Pressung: 617 Pa
Absorbierte Leistung: 0,901 kW
Drehzahl: 2.735 1/m
Wirkungsgrad System: 60,86
Schall Leistung: 82,9 dB

Schall Leistung
Oktavband [Hz] / Schalldaten [dB]
Hz  Gehäuse  Einlass
  Auslass
63  64,3
51,8  64,3
125  49,6
54,2  62,5
250  53,2
52,2  72,8
500  44,8
55,6  71,8
1000  44,2  45,3
  73,0
2000  43,2  44,7
  73,2
4000  43,6  47,9
  77,5
8000  29,7  39,8
  68,2
SUM  51,3 dB(A)  55,6
dB(A)  81,2 dB(A)

Schall Druck Data in 2 m Abstand
Oktavband [Hz] / Schalldaten [dB]
Hz  Gehäuse  Einlass
  Auslass
63  50,3
37,8  50,3
125  35,6
40,2  48,5
250  39,2
38,2  58,8
500  30,8
41,6  57,8
1000  30,2
31,3  59,0
2000  29,2
30,7  59,2
4000  29,6
33,9  63,5
8000  15,7
25,8  54,2
SUM  37,3 dB(A)  41,6
dB(A)  67,2 dB(A)

F Filter Abluft
Druckverlust Sektion gesamt: 107 Pa

Filter, Abluft
Volumenstrom:  3.500 m³/h
Anfangsdruckverlust:  13 Pa
Mittlerer Druckverlust:  107 Pa
Empf. Enddruck:  200 Pa
Filter Oberfläche:  m²
Filter Klasse:  M5
Filter Medium:  ZL M5
Filter Bedienung: Seitlich ausziehbar

PTD Plattentauscher - Diagonalstrom
Druckverlust Sektion gesamt:  230 Pa

VF Ventilator, freilaufendes Rad
Druckverlust Sektion gesamt: 41 Pa

Ventilator, Abluft
Volumenstrom:  3.500 m³/h
Externe Pressung:  200 Pa
Totale Pressung:  615 Pa
Absorbierte Leistung:  0,898 kW
Drehzahl:  2.733 1/m
Wirkungsgrad System:  60,85 %
Schall Leistung:  82,9 dB

Schall Leistung
Oktavband [Hz] / Schalldaten [dB]
Hz  Gehäuse  Einlass
  Auslass
63  64,2
51,7  64,2
125  49,6
54,2  62,5
250  53,1
52,1  72,7
500  44,8
55,5  71,8
1000  44,2  45,3
  73,0
2000  43,2  44,7
  73,2
4000  43,6  47,9
  77,5
8000  29,7  39,8
  68,2
SUM  51,3 dB(A)  55,5
dB(A)  81,2
dB(A)

Schall Druck Data in 2 m Abstand
Oktavband [Hz] / Schalldaten [dB]
Hz  Gehäuse  Einlass
  Auslass
63  50,2
37,7  50,2
125  35,6
40,2  48,5
250  39,1
38,1  58,7
500  30,8
41,5  57,8
1000  30,2  31,3
  59,0
2000  29,2  30,7
  59,2
4000  29,6  33,9
  63,5
8000  15,7  25,8
  54,2
SUM  37,3 dB(A)  41,5
dB(A)  67,2
dB(A)

Transport,- u. Mautkosten sind in den EP ein zu
kalkulieren und
werden nicht gesondert vergütet
Angebotenes Fabrikat:
'.........'
'.........'
'.........'

liefern und montieren
Menge: 3,000 Stck

**01.2 Lüftungsgerät 9500m³/h**
Wärmerückgewinnungseinheit mit energieeffizienten
Komponenten und sehr hohen Wirkungsgraden. Zur
Gewährleistung einer sparsamen und wirtschaftlichen
Betriebsweise!
Gerät zur Aussenaufstellung mit
Outdoorkit (Dach/Regenhaube)
Wetterfeste Ausführung für Außenaufstellung:
-Regenhaube mit Tropfkante
-Ansaughaube mit Berührungsschutzgitter

Alle wertbildenden Faktoren auf einen Blick:
  energiesparende EC-Motoren Technik
  Hochwirkungsgrad-Plattenwärmetauscher
  für Rückwärmzahlen bis zu 91 %
  kompakte Bauweise; Plug & Play Technik
  100% Sommerbypass
  intelligente Regelungskomponenten
  durchdachtes Zubehör

Gehäuse
Äußerst stabiles Gehäuse in Modulbauweise. Alle
Gehäusekomponenten sind korrosionsbeständig und
ohne Schweißverbindungen. Das Gehäuse kann
umweltfreundlich recycelt werden. Die Gerätemodule
von innen, miteinander, luftdicht verschraubt.
Modularer,
Aluminium-Profilrahmen mit Aludruckguss-Gehäuseecken
und
doppelwandigen 44 mm starken, beschichteten Paneelen
Die Gehäuseisolierung besteht aus Mineralwolle,
Brandschutzklasse A1, nicht brennbar.
Glatte Innenfläche zur Reinigung in Anlehnung an die
VDI
6022. Die Bedienungstüren werden mit nachstellbaren
wartungsfreien Scharnieren ausgestattet und erhalten
Handhebelverschlüsse, die außerhalb des Luftstromes
angebracht sind. Revisionsdeckel werden mit
außenliegenden
Klemmbügeln und Handgriffen versehen.
Die Abdichtung der Revisionsöffnungen erfolgt mit
geprüften
mikrobiell inerten geschlossen porigen
Spezialdichtungsprofilen. Alle Funktionseinheiten sind
beidseitig zu Inspektions- und Wartungszwecken leicht
zugänglich. Die Innenkanten sind vollständig glatt und
ohne
Schnittkanten. Alle Fugen und Rillen im Gerät sind
desinfektionsmittelbeständig abgedichtet und
rückstandsfrei zu
reinigen. Alle Bauteile werden nach´ gültigem
Hygienestandard werksseitig gereinigt und in Folien
gepackt.

Standard Bauteile in Luftrichtung:
Außenluft/ Zuluft:
  Filter in F7
  Bypassklappe 100%
  Gegenstromwärmetauscher
  EC-Ventilator

Abluft/ Fortluft:
  Filter in M5
  Kondensatwanne
  Umluftjalousie (Optional)
  Gegenstromwärmetauscher

  EC-Ventilator
Hochwirkungsgrad-Plattenwärmetauscher als
Gegenstromwärmetauscher Wärmetauscher mit einer
Wärmerückzahl von bis zu 91%, nach DIN EN 308 geprüft.
Abluft- und Außenluftstrom sind dabei vollständig
getrennt. Sie werden entlang dünner und parallel
angeordneter
Aluminiumplatten über "Kreuz" aneinander
vorbeigeführt. Eine Übertragung von Feuchtigkeit oder
Gerüchen ist ausgeschlossen. Plattenmaterial aus
korrosionsbeständiger Aluminiumlegierung,
seewasserbeständig. Innenliegende dichtschließende
Jalousienklappen für einen Sommerbypass bis 100%.
Kondensatwanne aus Aluminium Almg3.

EC-Ventilatoren
Direkt getriebene, einseitig saugende
Radialventilatoren mit
rückwärtsgekrümmten hohlprofilierten Hochleistungs-
Radiallaufrädern mit Umlaufdiffusor, aufgebaut auf
einen
EC-Außenläufermotor mit integrierter
Steuerungselektronik. Laufrad aus Aluminium gefertigt,
mit 5
rückwärts gekrümmten, durchgehend geschweißten
hohlprofilierten Schaufeln; Laufrad der Baugröße 250
und 280
aus Kunststoff; strömungsoptimierte Einströmdüse
aus verzinktem Stahlblech mit Druckmessstutzen.
Motorlaufrad
gemäß DIN ISO 1940 statisch und dynamisch in
zwei Ebenen gewuchtet. EC-Außenläufermotor übertrifft
Wirkungsgradklasse IE4, wartungsfreie Kugellager mit
Langzeitschmierung, theoretisch nominale Lebensdauer
von
mindestens 40.000 Betriebsstunden. Sanftanlauf,
integrierte Strombegrenzung, Ventilator an allen
üblichen
EVU-Netzen mit unveränderter Luftleistung einsetzbar.
Integrierte Schutzeinrichtung; Fehlermelderelais mit
potentialfreien Kontakten; Blockierschutz;
Phasenausfallerkennung; Sanftanlauf der Motoren;
Netzunterspannungserkennung; Übertemperaturschutz der
Elektronik und des Motors; Kurzschlußschutz;
geräuscharme
Kommutierungslogik; 100 % drehzahlsteuerbar.

Geräteabmessungen und technische Daten können sich im
Auftragsfall ändern

Technische Daten
Gehäuse Ausführung:
-Paneel Stärke:  42,0 mm
-Material außen:  verzinkt,
pulverbeschichtet
-Material innen:  verzinktes
Stahlblech
-Material Profile:  Aluminium
-Material Gehäuseecken:  Kunststoff

Gerätedefinition:
-Gerätegröße:  GSH 9500
-Zuluft Volmuenstrom: 9.500 m³/h
-Abluft Volumenstrom: 9.500 m³/h

Zuluft
F Filter
Druckverlust Sektion gesamt: 131 Pa

Filter, Zuluft
Volumenstrom:  9.500 m³/h
Anfangsdruckverlust:  57 Pa
Mittlerer Druckverlust:  129 Pa
Empf. Enddruck:  200 Pa
Filter Oberfläche:  m²
Filter Klasse:  F7
Filter Medium:  ZL F7
Filter Bedienung:  Seitlich
ausziehbar

PTD Plattentauscher - Diagonalstrom
Druckverlust Sektion gesamt: 260 Pa

Gegenstrom-Plattentauscher
Rahmen Material: Aluminium
Lamellen Material: Aluminium

-Heiz Modus:
Volumenstrom Zuluft:  9.500 m³/h
Druckverlust Zuluft:  213 Pa
EIN Temp. Zuluft:  12,00 °C
EIN Feuchte Zuluft:  90,0 %
Temperature Zuluft:  18,30 °C
Volumenstrom Abluft:  9.500 m³/h
Druckverlust Abluft:  273 Pa
EIN Temp. Abluft:  22,00 °C
EIN Feuchte Abluft:  50,0 %
Wirkungsgrad:  89,2 %
Leistung:  96,74 kW

-Kühl Modus:
Volumenstrom Zuluft:  9.500 m³/h
Druckverlust Zuluft:  260 Pa
EIN Temp. Zuluft:  32,00 °C
EIN Feuchte Zuluft:  60,0 %
Temperature Zuluft:  25,70 °C
Volumenstrom Abluft:  9.500 m³/h
Druckverlust Abluft:  248 Pa
EIN Temp. Abluft:  24,00 °C
EIN Feuchte Abluft:  50,0 %
Wirkungsgrad:  78,1 %
Leistung:  20,47 kW

Ventilator, Zuluft
Volumenstrom:  9.500 m³/h
Externe Pressung:  200 Pa
Totale Pressung:  674 Pa
Absorbierte Leistung:  2,525 kW
Drehzahl:  1.714 1/m
Wirkungsgrad System:  64,48 %
Schall Leistung:  88,3 dB

Schall Leistung
Oktavband [Hz] / Schalldaten [dB]
Hz  Gehäuse
Einlass  Auslass
63  68,5
  53,2  68,5
125  65,6
 69,1  78,5
250  58,7
 56,1  78,3
500  51,7
 54,9  78,7
1000  50,5
53,4  79,3
2000  47,5
50,1  77,5
4000  48,7
54,2  82,6
8000  32,4
41,8  70,9
SUM  57,5 dB(A)  60,4
dB(A)  86,5
dB(A)

Schall Druck Data in 2 m Abstand
Oktavband [Hz] / Schalldaten [dB]
Hz  Gehäuse
Einlass  Auslass
63  54,5
  39,2  54,5
125  51,6
 55,1  64,5
250  44,7
 42,1  64,3
500  37,7
 40,9  64,7
1000  36,5
39,4  65,3
2000  33,5
36,1  63,5
4000  34,7
40,2  68,6
8000  18,4
27,8  56,9
SUM  43,5 dB(A)  46,4
dB(A)  72,5
dB(A)

Abluft
F Filter
Druckverlust Sektion gesamt: 110 Pa

Filter, Abluft
Volumenstrom:  9.500 m³/h
Anfangsdruckverlust:  20 Pa
Mittlerer Druckverlust:  110 ?
Empf. Enddruck:  200 Pa
Filter Oberfläche:  m²
Filter Klasse:  M5
Filter Medium:  ZL M5
Filter Bedienung:  Seitlich
ausziehbar

PTD Plattentauscher - Diagonalstrom
Druckverlust Sektion gesamt: 273 Pa
VF Ventilator, freilaufendes Rad
Druckverlust Sektion gesamt: 2 Pa

Ventilator, Abluft
Volumenstrom:  9.500 m³/h
Externe Pressung:  200 Pa
Totale Pressung:  668 Pa
Absorbierte Leistung:  2,503 kW
Drehzahl:  1.709 1/m
Wirkungsgrad System:  64,42 %
Schall Leistung:  88,3 dB

Schall Leistung
Oktavband [Hz] / Schalldaten [dB]
Hz  Gehäuse
Einlass  Auslass
63  68,4
53,1  68,4
125  65,6
69,0  78,5
250  58,6
56,1  78,2
500  51,7
54,8  78,7
1000  50,4  53,4
  79,2
2000  47,5  50,1
  77,5
4000  48,7  54,2
  82,6
8000  32,3  41,8
  70,8
SUM  57,4 dB(A)  60,4
dB(A)  86,5
dB(A)

Schall Druck Data in 2 m Abstand
Oktavband [Hz] / Schalldaten [dB]
Hz  Gehäuse  Einlass
  Auslass
63  54,4  39,1
  54,4
125  51,6  55,0
  64,5
250  44,6  42,1
  64,2
500  37,7  40,8
  64,7
1000  36,4  39,4
  65,2
2000  33,5  36,1
  63,5
4000  34,7  40,2
  68,6
8000  18,3  27,8
  56,8
SUM  43,4 dB(A)  46,4 dB(A)
  72,5 dB(A)

Transport,- u. Mautkosten sind in den EP ein zu
kalkulieren und
werden nicht gesondert vergütet

Angebotenes Fabrikat:
'.........'
'.........'
'.........'

liefern und montieren
Menge: 1,000 Stck

**01.3 Transport Lüftungsgeräte**
Die oben augeführten RLT-Geräte sollen auf das
Flachdach
des Umkleidetraktes gehoben und auf einem Untergestell
aufgestellt werden.
Für das Aufstellen der neuen Lüftungsgeräte einschl.
Zubehör auf das Flachdach der Turnhalle ist der
Einsatz eines Mobilkranes notwendig.
Luftbild mit eingeblendetem neuen Lüftungsgerät,
Dachaufstieg und Aufstellung des Autokrans (Ausladung
35m / schwerstes Einzelteil 1100kg)
Bei der Kalkulation sind folgende Punkte mindestens zu
berücksichtigen:
- Sicherung und Absperrung des Arbeitsbereiches um und
unterhalb des Hubbereiches des Kranes mit Absperrband
und Warnhinweisen.
- Photodokumentation des Gehwegbelages, Bordstein und
Straße vor und nach dem Kraneinsatz zur Vermeidung
von nicht gerechtfertigten Schadenersatzansprüchen.
- Anfahrt, Aufbauen, Vorhalten und Abbau eines
geeigneten
Mobilkranes für den Zeitraum der Arbeiten:
· Aufstellhöhe ca. 7 m
· horizontaler Abstand Kran / Untergestell ca. 35
je nach Aufstellung des Kranes.
- Betrieb, Vorhaltung und Stellung von Fachpersonal
(z.B. Kranführer) für die Hubarbeiten des Kranes.
- Schützen Dachhaut mit geeigneten Maßnahmen wie
z.B. Aufbringen von dicken Lastverteilungs Bohlen und
Bretter sollte Material auf der Dachfläche
zwischengelagert
werden müssen bzw. Schweißarbeiten auf der Dachfläche
durchgeführt werden.
In die Position sind alle Kran-, Hebe- und
Transportmittel ein zu kalkulieren.
Menge: 1,000 Stck

**01.4 Schalldämmende Unterlage für das o.a. Gerät**
Schalldämmende Unterlage für das o.a.
Gerät mit einer Fläche von 2760mm x
1485mm als Streifenunterlage auf dem Grundrahmen

liefern und montieren einschl. allem Zubehör in
betriebsfertiger Ausführung
Menge: 1,000 Stck

**01.5 Schalldämmende Unterlage für das o.a. Gerät**
Schalldämmende Unterlage für das o.a.
Gerät mit einer Fläche von 1720mm x
1300mm als Streifenunterlage auf dem Grundrahmen

liefern und montieren einschl. allem Zubehör in
betriebsfertiger Ausführung
Menge: 3,000 Stck

**01.6 Kugelsiphon Saugseite (weiß)**
Kugelsiphon Saugseite (weiß)
Selbstfüllender und selbstschließender Siphon zur
Entwässerung von RLT-Geräten im Bereich der Kühler,
Befeuchter oder anderer Nassbereiche mit Unterdruck
gegenüber der Umgebung.
Mit eingelegter Schwimmerkugel als Rückschlagventil
Schraubdeckel zu Revisionszwecken
Geeignet für einen max. Unterdruck von P = 2.900 Pa
Ausführung in Polypropylen (PP)
Zulaufanschluss über Quetschverschraubung oder
Gummimanschette für Geräteabläufe Ablaufdurchmesser
40 mm
Variable Ablaufanordnung über zweiseitigen
Gewindeanschluss und veränderlicher Einbauhöhe.
liefern und montieren einschl. allem Zubehör
in betriebsfertiger Ausführung
Schnittstelle ist die Mündung der
Entwässerung in unmittelbarer Nähe.
nicht weiter als 1,0m

liefern und montieren
Menge: 12,000 Stck

**01.7 Selbstregelndes Heizband Frostschutz und Temperaturhalten an**
Selbstregelndes Heizband
Frostschutz und Temperaturhalten an
Rohrleitungen, Schutzklasse 1 (geerdetes
Schutzgeflecht)
Das selbstregelnde Heizband besteht aus:
2 parallelen, verzinnten Kupferlitzen, 1,2 mm2,
dem dazwischenliegenden molekularvernetzten,
selbstregelnden Heizelement, einer elektrischen
Isolierhülle aus modifiziertem Polyolefin,
einem Schutzgeflecht aus verzinnter Kupferlitze
(Widerstand max. 0,009 x/m gemäß VDE 0254) und
einem Schutzmantel aus modifiziertem
Polyolefin.
Nennleistung bei 5 Grad: 10 W/m
Maximale Heizkreislänge bei
16 A Absicherung : 150 m
Maximal zulässige
Umgebungstemperatur : 65 Grad C
Mindest.. Biegeradius : 10 mm (gemäß
VDE-Gutachten)
Nennspannung : 230 VAC, + 6 Prozent/
- 10 Prozent
Dicke des Heizbandes : 06,2 mm maximal
Breite des Heizbandes : 14,2 mm maximal
Gewicht : 0,13 kg/m
VDE-Reg.-Nummer : 1008

Angebotenes Fabrikat:
'.........'
'.........'
'.........'

liefern und montieren
Menge: 4,000 Stck

**01.8 Heizbandverbindung mit Stromanschluss**
Heizbandverbindung mit Stromanschluss,
bestehend aus:
- 1 Stück Anschlussmodul mittels
Isolationsdurchdringung
für zwei Heizbänder, UVbeständig
- mit fertig angeschlossener, 1,5 m langer
Anschlussleitung (3 x 2,5 mm2)
- 2 Stück Heizband-Endabschluss, UV-beständig,
- mit molekularvernetztem Gel gefüllt
- 1 Stück Abstandhalter
- Sichtkontrolle des Anschlusses mittels
aufklappbaren Deckel
Nennspannung : 230 V
Nennstrom : 20 A
Temperaturbeständigkeit: 65 Grad C
Schutzart : IP 68
VDE-Reg.-Nummer : 3709

liefern und montieren
Menge: 4,000 Stck

**01.9 Heizband-T-Abzweig mit Stromanschluss**
Heizband-T-Abzweig mit Stromanschluss,
bestehend aus:
- 1 Stück Anschlussmodul mittels
Isolationsdurchdringung
für drei Heizbänder, UVbeständig
- mit fertig angeschlossener, 1,5 m langer
Anschlussleitung (3 x 2,5 mm2)
- 3 Stück Heizband-Endabschluss, UV-beständig
- mit molekularvernetztem Gel gefüllt
- 1 Stück Abstandhalter
- Sichtkontrolle des Anschlusses mittels
aufklappbaren Deckel
Typ : RayClic PT-02
Nennspannung : 230 V
Nennstrom : 20 A
Temperaturbeständigkeit: 65 Grad C
Schutzart : IP 68
VDE-Reg.-Nummer : 3709

liefern und montieren
Menge: 4,000 Stck

**01.10 Inbetriebnahme der Heizbandbegleitheizung**
Inbetriebnahme der Heizbandbegleitheizung

komplett
Menge: 4,000 Stck

**01.11 Bezeichnungsschild bis 100 x 50 mm (BxH)**
Bezeichnungsschild bis 100 x 50 mm (BxH)
für außerhalb des Lüftungsgeräts angeordnete Regel und
Steuergeräte, Farbe und Beschriftung nach Angaben
des Auftraggebers, Beschriftung dreizeilig, Schild aus
mehrschichtigem Kunststoff, gefräst, Befestigen
durch Schrauben, Befestigungsuntergrund Beton,
Mauerwerk, Lüftungsleitungen, Kabelkanäle oder
abgehängte Decken.

liefern und montieren
Menge: 24,000 Stck

**01.12 Beschriftung für Feldgeräte**
Beschriftung für Feldgeräte
Lieferung und Montage von Beschriftungen für
Feldgeräte sowie Pumpen und Motoren
Auf den Beschriftungsschildern sind folgende Inhalte
abzubilden:
- ISP
- Feldgerätebezeichnung
- Bauteilnummerierung gemäß Stromlaufplan
Materialtyp: Polycarbonat
 oder gleichwertig (halogenfrei)
Materialdicke: ca. 0,50mm
Maße: ca. 28 x 57mm
Temperaturbereich: -30--+80*C
Befestigung: Klebend auf Feldgerät
 oder mittels Kabelbinder
Druckverfahren: Thermotransfer oder gleichwertig

Liefern und montieren
Menge: 48,000 Stck

**01.13 Inbetriebnahme**
Überprüfung der Einbausituation des Lüftungsgerätes,
Kontrolle der elektrischen Anschlüsse vom
Gerät, Fühler, Regler, Stellglieder usw.
Einbaulage der Ventile und deren hydraulische
Schaltung
Sicherheits-, Verriegelungs- sowie Klappenfunktionen
überprüfen.
Einstellen der Sollwerte, Ermittlung der Parameter,
Todzeiten usw.
Überprüfen des dynamischen Betriebsverhaltens,
Funktionsprüfung der Regelgeräte,
Funktionskontrolle der Regelkreise.
Erstellung eines Protokolls über die verrichteten
Arbeiten
Menge: 4,000 Stck

### Titel 02 Stahlkonstruktion Lüftungsgeräte

*Hinweis*
Allgemeines und Geltungsbereich

- Ausführungsgrundlage

Zur technischen Ausführung sind alle nach DIN 18299
(ATV)
sowie DIN 18335 gültigen Regeln zu beachten. Darüber
hinaus
gelten alle zum Ausführungszeitpunkt
gültigen EN- und DIN-Normen, Arbeitsstättenrichtlinien,
Unfallverhütungsvorschriften, behördlichen Erlasse und
Gesetze sowie die anerkannten Regeln der Technik und
Auflagen der Feuerwehr.

 Stoffe und Bauteile

- Anzubietende Materialien

Materialien sind entspr. den im Leistungsverzeichnis
vorgegebenen Qualitäten
und Anforderungen anzubieten.

Soweit in der Leistungsbeschreibung auf technische
Spezifikationen, z. B. nationale Normen, mit denen
Europäische Normen umgesetzt werden, europäische technische Zulassungen, gemeinsame technische
Spezifikationen,
internationale Normen, o.ä. Bezug genommen wird, werden
auch für den ausdrücklichen Zusatz "o-
der gleichwertig", immer gleichwertige technische
Spezifikationen in Bezug genommen.

  Ausführungshinweise

- Unterlagen vom Auftraggeber

Der Auftragnehmer erhält als Grundlage für die
Erbringung
seiner Leistungen folgende Unterlagen:

* statische Berechnung
* Konstruktions-Übersichtsplan

 - Anzufertigende Unterlagen

Als Grundlage für die Ausführung hat der Auftragnehmer
vor
Beginn der Montagearbeiten alle Angaben zu machen, die
für
den reibungslosen Einbau erforderlich sind. Folgende
Unterlagen sind dem AG vorzulegen:

* Montagezeichnungen/Beschreibungen,

* Konstruktionszeichnungen,

Die genannten Unterlagen müssen mit den anderen
Gewerken
koordiniert werden und sind vor Beginn der Ausführung
dem
Auftraggeber zur Einsicht, sowie dem Prüfingnieur zur
Prüfung
und Freigabe vorzulegen. (digital)

- Abstimmung mit anderen Gewerken

Maßgebend für die Ausführung sind die vom Auftraggeber
genehmigten Ausführungsunterlagen.

Notwendige Änderungen und Detailpunkte der Ausführung
sind
vor dem Beginn der einzelnen Montageschritte mit dem
Auftraggeber und den beteiligten Gewerken abzustimmen.

Stahlkonstruktion,

Zertifizierungsnachweis EXC-2 nach DIN EN 1090-2
Ausführung gemäß vorliegender, geprüfter Statik.

Der Bieter hat mit dem Angebot die Zertifizierung für
Ausführungsklasse EXC-2
nach DIN EN 1090-2 nachzuweisen.

*Hinweis*

**02.1 Abdeckung der Bühnen- und Deckenkonstruktion**
Abdeckung der Bühnen- und Deckenkonstruktion, ausgesteift, als Zulage an der Unterkonstruktion
angeschraubt,
aus Gitterrosten,Baustellenverbindungen geschraubt.
Stahlsorte DIN 10027 T.1 S 235 JR,
SP 340-34/38-3  Schweißpressroste
z.B. Lichtgitter GmbH oder gleichwertige
incl. ggf. notwendiger Randbleche, verschweißt auf
Unterkonstruktion
Menge: 105,750 m²

**02.2 Gitterroste auf ganzer Bühne verlegt**
Menge: 20,000 m²

*Hinweis*
Träger der Bühnenkonstruktion, aufliegender Durchlaufträger aus Walzprofilen, Träger aus breiten I-Profilen,
Stahlsorte DIN 10027 T.1 S 235 JR, Baustellenverbindungen geschraubt und geschweißt. Die Konstruktion wird
verzinkt hergestellt

**02.3 wie vor, jedoch IPE 120**
wie vor, jedoch IPE 120
39,54m x10,7 kg/m
Menge: 0,420 to

**02.4 wie vor, jedoch IPE 140**
wie vor, jedoch IPE 140
35,16m x 13,2 kg/m
Menge: 0,460 to

**02.5 wie vor, jedoch IPE 140**
wie vor, jedoch IPE 140
4,00m x 13,2kg/m
Menge: 0,050 to

*Hinweis*

**02.6 HEA 140**
HEA 140
90,4m x 25,3 kg/m
Menge: 2,290 to

**02.7 HEA 160**
HEA 160
59,18m x 31,2+ kg/m
Menge: 1,850 to

**02.8 typisierter Trägeranschluss IPE120 IPE 120**
typisierter Trägeranschluss  IPE120  IPE 120
- IK 4 2.4 + IS 16 2 6 - FK 4.6 ( S235) -  Ausführung
entsprechend Detail A1  -
Pauschal
Menge: 24,000 Stck

**02.9 typisierter Trägeranschluss IPE120 HEA 140**
typisierter Trägeranschluss  IPE120  HEA 140
- IK 3 2.8 + IS 16 2 6 - FK 4.6 ( S235) -  Ausführung
entsprechend Detail A2
Pauschal
Menge: 20,000 Stck

**02.10 Gitterroste auf ganzer Bühne verlegt**
Menge: 2,000 Stck

**02.11 typisierter Trägeranschluss IPE120 HEA 160**
typisierter Trägeranschluss  IPE120  HEA 160
- IK 3 2.8 + IS 16 2 6 - FK 4.6 ( S235) -  Ausführung
entsprechend Detail A3
Pauschal
Menge: 20,000 Stck

**02.12 Trägeranschluss HEA 140 HEA 160 - mit 4 x M12 4.6 -**
Trägeranschluss HEA 140  HEA 160  -  mit 4 x M12 4.6  -
Ausführung entsprechend Detail A4
Pauschal
Menge: 14,000 Stck

**02.13 Auflagerdetail der HEA 160 mit thermischerTrennung**
Auflagerdetail der HEA 160 mit thermischerTrennung
Ausführung entsprechend Detail A5,  incl. Schöck
Isokorb
und Schrauben
Pauschal

öffnen und verschließen/abdichten der Fassadenöffnung
in
Zusammenarbeit mir dem Fassadenbauer nach
Absprachen zusammen mit Bauleitung und Fassadenbauer
Menge: 14,000 Stck

**02.14 Auflagerdetail der Abstützung auf tragender Wand**
Auflagerdetail der Abstützung auf tragender Wand mit
thermischer Trennung  Ausführung entsprechend  De-
tail A6,  incl. FOAM-Glas und Schrauben

Pauschal

öffnen und verschließen/abdichten der Dachöffnung
in Zusammanarbeit mit dem Dachdecker
nach Absprachen mit der Bauleitung und dem Dachdecker
Menge: 6,000 Stck

**02.15 Auflagerdetail der Abstützung auf tragender Wand**
Auflagerdetail der Abstützung auf tragender Wand mit
thermischer Trennung  und biegesteifen Ecken  Ausführung entsprechend Detail A7, incl. FOAM-Glas und
Schrauben

Pauschal

öffnen und verschließen/abdichten der Dachöffnung
in Zusammanarbeit mit dem Dachdecker
nach Absprachen mit der Bauleitung und dem Dachdecker
Menge: 8,000 Stck

**02.16 Verband aus einteiligen Stäben**
Verband aus einteiligen Stäben mit geschraubtem An-
schluss, aus Formstahl, Stahlsorte DIN 10027 T.1 S 235
JR,
Baustellenverbindungen geschraubt und geschweißt,
Verband entsprechend Konstruktionsplan :

Pauschal
Menge: 4,000 Stck

*Hinweis*

*Hinweis*
Träger der Konstruktion, aufliegender Durchlaufträger
aus
Walzprofilen, Träger aus breiten I-Profilen,
Stahlsorte DIN
10027 T.1 S 235 JR, Baustellenverbindungen geschraubt
und geschweißt. Die Konstruktion wird verzinkt hergestellt

**02.17 QR 100/3,6**
QR 100/3,6
35,9 m x 11,7 KG/m
Menge: 35,900 m

**02.18 QR 120/3,6**
QR 120/3,6
18,7 m x 14,2 Kg/m
Menge: 18,700 m

**02.19 FI 12/80**
FI 12/80
2,22 m x 7,54 kg/m
Menge: 2,220 m

**02.20 Trägeranschluss wie Det.1 Plan K-02**
Trägeranschluss wie Det.1  Plan K-02  mi
 2 x M10 5.9
Pauschal
Menge: 6,000 Stck

**02.21 Trägeranschluss wie Det.2 Plan K-02**
Trägeranschluss wie Det.2  Plan K-02  mit
4 x M10 5.9
Pauschal
Menge: 6,000 Stck

**02.22 Trägeranschluss wie Det.3 Plan K-02**
Trägeranschluss wie Det.3  Plan K-02  mit
4 x M12 5.9
Pauschal
Menge: 6,000 Stck

**02.23 Trägeranschluss wie Det.4 Plan K-02**
Trägeranschluss wie Det.4  Plan K-02  mit
4 x M12 5.9
Pauschal
Menge: 6,000 Stck

**02.24 Trägeranschluss wie Det.5 Plan K-02**
Trägeranschluss wie Det.5  Plan K-02  mit
4 x M12 5.9
Pauschal
Menge: 6,000 Stck

**02.25 Trägeranschluss wie Det.6 Plan K-02**
Trägeranschluss wie Det.6  Plan K-02
inkl. Isokorb
Pauschal
Menge: 6,000 Stck

**02.26 Nebenleistungen entsprechend Vorbemerkung**
Nebenleistungen  entsprechend Vorbemerkung
siehe anzufertigende Unterlagen :
Pauschal
Menge: 1,000 psch

### Titel 03 Kanäle und Formteile

*Hinweis*
Luftkanäle gerade
-----------------
Luftkanäle in rechteckiger oder quadratischer
Ausführung, als gerader Kanal aus sendz.
Stahlblech, gem.DIN24190, Teil 3 und DIN 24147,
sowie Blechstärken gem. DIN 24190, Teil 1 und
DIN 24191; mit diagonaler Versteifung mindestens
der breiteren Seitenflächen, Verbindung der Kanalstöße
mit Flanschrahmen, Verbindung der Kanalstöße mit
CSchienen
und Verschraubungen an den Eckpunkten.
Bei Kantenlängen größer 400 mm zusätzliche
Verbindungen
mit Treibschieber oder Befestigungszwingen.
Montage jeweils eines Flanschrahmens an
Kanalpaßstücken
nach beendeter Einbringung in Wand- oder
Deckendurchführungen,
gefalzten Längsnähten und gebördelten
Quernähten, dauerelastischen wärmebeständigen
Abdichtungen, einschl. schallentkoppeltes
Befestigungsund
Aufhängematerial aus Gewindestangen,
Befestigungsschrauben
mit zugelassenen Metalldübeln, mit schalldämmender
Zwischenlage aus Profilgummiband, Flacheisen,
Montageschienen- und Winkelkonstruktionen mit
verzinktem Oberflächenschutz, Betriebsüber-
/Unterdruck
max. 1.600 Pa. Oberfläche entsprechend nach ATV DIN 18
379 (Dez. 2002) ermittelt.
Einschl. Ausschnitten, Bundkragen, Messbohrungen mit
Stopfen, Dichtflansche, Wetterkragen bzw.
Dachdurchführungen,
Dichtungs-, Verbindung- und
Befestigungsmaterial

Die Luftkanäle werden auf
dem Flachdach montiert

Angebotenes Fabrikat:
'.........'
'.........'
'.........'

liefern und montieren

**03.1 Luftkanal gerade bis 500mm**
Luftkanal gerade bis 500mm
Leistung wie zuvor beschrieben, jedoch
größte Kantenlänge: bis 500 mm

Komplett liefern und montieren in fertiger
Arbeit.
Menge: 110,000 m²

**03.2 Luftkanal gerade bis 1000mm**
Luftkanal gerade bis 1000mm
Leistung wie zuvor beschrieben, jedoch
größte Kantenlänge: bis 500 mm

Komplett liefern und montieren in fertiger
Arbeit
Menge: 35,000 m²

**03.3 Luftkanal gerade bis 1500mm**
Luftkanal gerade bis 1500mm
Leistung wie zuvor beschrieben, jedoch
größte Kantenlänge: bis 500 mm

Komplett liefern und montieren in fertiger
Arbeit
Menge: 16,000 m²

*Hinweis*
Luftkanäle Formstücke
---------------------
Luftkanal, sendzimirverzinktem Stahlblech als
Formstücke wie Abzweige, T-Stück, Bogen, Etagenbogen,
Hosenstücke, Übergangsstücke usw., Bogen und Abzweige
mit einer Luftgeschwindigkeit ab 5 m/Sek. erhalten
Luftbleche, Leistung ansonsten wie unter Pos.gerader
Luftkanal in vollem Wortlaut beschrieben, einschl.
allem erforderlichem Klein-, Neben- und
Befestigungsmaterialien.
Oberfläche entsprechend nach ATV DIN 18 379 (Dez.
2002) ermittelt.
Einschl. Ausschnitten, Bundkragen, Messbohrungen mit
Stopfen, Dichtflansche, Wetterkragen bzw.
Dachdurchführungen,Dichtungs-, Verbindung- und
Befestigungsmaterial

Die Montage der Kanäle befindet sich auf dem
Flachdach

Angebotenes Fabrikat:
'.........'
'.........'
'.........'

liefern und montieren

**03.4 Luftkanal Formstücke bis 500mm**
Luftkanal Formstücke bis 500mm
Leistung wie zuvor beschrieben, jedoch
größte Kantenlänge: bis 500 mm

Komplett liefern und montieren in fertiger
Arbeit.
Menge: 185,000 m²

**03.5 Luftkanal gerade bis 1000mm**
Luftkanal gerade bis 1000mm
Leistung wie zuvor beschrieben, jedoch
größte Kantenlänge: bis 500 mm

Komplett liefern und montieren in fertiger
Arbeit
Menge: 90,000 m²

**03.6 Luftkanal gerade bis 1500mm**
Luftkanal gerade bis 1500mm
Leistung wie zuvor beschrieben, jedoch
größte Kantenlänge: bis 500 mm

Komplett liefern und montieren in fertiger
Arbeit
Menge: 12,000 m²

**03.7 Zulage zur Herstellung von Übergangsstücken rechteckig / rund**
Zulage zur Herstellung von Übergangsstücken rechteckig
/ rund zur Formstück-
Abrechnungsgruppe F1
Hier ist der Mehraufwand maximale Kantenlänge 500 mm
fürdas Aufmaß, aufwendige Fertigung und Wickelfalzrohr
-
Anschluss einschl. Dichtungsmaterial einzurechnen.

liefern und montieren
Menge: 18,000 Stck

**03.8 Zulage zum Anschluss einer Kanal Wanddurchführung**
Zulage zum Anschluss einer Kanal Wanddurchführung
1225x325mm
in einer bauseitigen isolierten Fasaden Paneele in
einer Höhe von ca. 4,0m.
Menge: 3,000 Stck

**03.9 Zulage zum Anschluss einer Rohr Wanddurchführung DN500**
Zulage zum Anschluss einer Rohr Wanddurchführung DN500
in einer bauseitigen isolierten Fasaden Paneele. in
einer Höhe von ca. 4,0m
Menge: 3,000 Stck

**03.10 Dachdurchführung 300x300**
Dachdurchführung 300x300, Stahlblech verzinkt
Isolierte quadratische Dachdurchführung, auch in
rechteckiger Form lieferbar, zum Einkleben in ebene
Dachflächen. Bestehend aus: Diffusionsdichtem,
doppelwandigem Rechteckkanal mit beidseitig glattem
Ende, mit zwischenliegender Mineralwollisolierung 50
mm. Außenkanal mit wasserdicht angebauter Grundplatte.
Material: verzinktes Stahlblech

Anschlussmaß A x B: 300x300mm
Dachneigung: 0°

Angebotenes Fabrikat:
'.........'
'.........'
'.........'

liefern und in Abstimmung mit dem bauseitigen
Dachdecker
gemeinsam montieren
Menge: 6,000 Stck

**03.11 Dachdurchführung 350x350**
Dachdurchführung 350x350, Stahlblech verzinkt
Isolierte quadratische Dachdurchführung, auch in
rechteckiger Form lieferbar, zum Einkleben in ebene
Dachflächen. Bestehend aus: Diffusionsdichtem,
doppelwandigem Rechteckkanal mit beidseitig glattem
Ende, mit zwischenliegender Mineralwollisolierung 50
mm. Außenkanal mit wasserdicht angebauter Grundplatte.
Material: verzinktes Stahlblech

Anschlussmaß A X B: 350x350mm
Dachneigung: 0°

Angebotenes Fabrikat:
'.........'
'.........'
'.........'

liefern und in Abstimmung mit dem bauseitigen
Dachdecker
gemeinsam montieren
Menge: 2,000 Stck

**03.12 Dachdurchführung DN200**
Dachdurchführung DN200, Stahlblech verzinkt
Dachdurchführung, zur Anwendung bei isolierten
Flachdächern. Bestehend aus: Standrohr mit montierter
runder Grundplatte, sowie einer verschiebbaren
Topplatte mit Rohrstutzen und einem Wasserkragen WKR.
Die obere Topplatte lässt sich in der Höhe
verschieben, um der Isolierstärke angepasst werden zu
können.
Material: verzinktes Stahlblech

Nennweite d nom: 200
Dachneigung: 0°

Angebotenes Fabrikat:
'.........'
'.........'
'.........'

liefern und in Abstimmung mit dem bauseitigen
Dachdecker
gemeinsam montieren
Menge: 2,000 Stck

**03.13 Dachdurchführung DN160**
Dachdurchführung TGFV DN160, Stahlblech verzinkt
Dachdurchführung, zur Anwendung bei isolierten
Flachdächern. Bestehend aus: Standrohr mit montierter
runder Grundplatte, sowie einer verschiebbaren
Topplatte mit Rohrstutzen und einem Wasserkragen WKR.
Die obere Topplatte lässt sich in der Höhe
verschieben, um der Isolierstärke angepasst werden zu
können.
Material: verzinktes Stahlblech

Nennweite d nom: 160
Dachneigung: 0°

Angebotenes Fabrikat:
'.........'
'.........'
'.........'

liefern und in Abstimmung mit dem bauseitigen
Dachdecker
gemeinsam montieren
Menge: 1,000 Stck

**03.14 Dachdurchführung DN100**
Dachdurchführung DN100, Stahlblech verzinkt
Dachdurchführung, zur Anwendung bei isolierten
Flachdächern. Bestehend aus: Standrohr mit montierter
runder Grundplatte, sowie einer verschiebbaren
Topplatte mit Rohrstutzen und einem Wasserkragen WKR.
Die obere Topplatte lässt sich in der Höhe
verschieben, um der Isolierstärke angepasst werden zu
können.
Material: verzinktes Stahlblech

Nennweite d nom: 100
Dachneigung: 0°

Angebotenes Fabrikat:
'.........'
'.........'
'.........'

liefern und in Abstimmung mit dem bauseitigen
Dachdecker
gemeinsam montieren
Menge: 1,000 Stck

**03.15 Wanddurchführung 1225x325mm**
Wanddurchführung 1225x325mm aus Stahlblech verzinkt
Wanddurchführung, zur Anwendung bei isolierten
Sandwichpaneele. Bestehend aus: Kanal L=850mm mit
montierter runder Grundplatte Umlaufend 80mm.
Material: verzinktes Stahlblech
Nennweite d nom: 1225x325mm L=850mm

liefern und montieren
Menge: 3,000 Stck

**03.16 Wanddurchführung DN 500mm**
Wanddurchführung DN 500mm aus Stahlblech verzinkt
Wanddurchführung, zur Anwendung bei isolierten
Sandwichpaneele. Bestehend aus: Standrohr L=850mm mit
montierter runder Grundplatte Umlaufend 80mm.
Material: verzinktes Stahlblech
Nennweite d nom: 500mm L=850mm

liefern und montieren
Menge: 3,000 Stck

### Titel 04 Rohre und Formteile

*Hinweis*
Wickelfalz - Rundrohr nach DIN 24 145 und Formstücke
nach DIN 24 147 für Betriebsdrücke bis 4000 Pa,
Werkstoff MU St1, sendzimier-verzinkt in
Normalausführung mit einer Leckrate kleiner 5% bezogen
auf den Nennvolumenstrom; einschließlich Verbindungs-
und Befestigungsmaterial (Einsteckmuffen etc.),
Dichtungsmaterial wie Dichtungskitt, Klebeband,
Schrauben usw. .
Aufhängungen mit Einlage aus weichem Vollgummi,
mind. 5 mm dick, oder Verwendung von Rohrschellen mit
Schalldämmeinlage. incl. Wandhülsen bzw.
Mineralwollschalen und Platten,zugelassenen Dübeln
(Metall), Schrauben sowie Rostschutz Grundanstrich für
die Befestigungsteile falls erforderlich, Sicherung
nicht lösbarer Verbindungen über Blechschrauben,
Abdichtung der Stoßstellen mit dauerhaft klebendem
Gewebe- oder Metallklebeband, incl. säubern des
Klebegrundes

Angebotenes Fabrikat:
'.........'
'.........'
'.........'

liefern und montieren

**04.1 Wickelfalzrundrohr bis NW 100**
Wickelfalzrundrohr bis NW 100
Wickelfalzrundrohr, Blechdicke 0,6 mm
Nennweite: bis 100 mm

liefern und montieren
Menge: 76,000 m

**04.2 Wickelfalzrundrohr bis NW 125**
Wickelfalzrundrohr bis NW 125
Wickelfalzrundrohr, Blechdicke 0,6 mm
Nennweite: bis 125 mm

liefern und montieren
Menge: 13,000 m

**04.3 Wickelfalzrundrohr bis NW 160**
Wickelfalzrundrohr bis NW 160
Wickelfalzrundrohr, Blechdicke 0,6 mm
Nennweite: bis 160 mm

liefern und montieren
Menge: 55,000 m

**04.4 Wickelfalzrundrohr bis NW 180**
Wickelfalzrundrohr bis NW 180
Wickelfalzrundrohr, Blechdicke 0,6 mm
Nennweite: bis 180 mm

liefern und montieren
Menge: 23,000

**04.5 Wickelfalzrundrohr bis NW 200**
Wickelfalzrundrohr bis NW 200
Wickelfalzrundrohr, Blechdicke 0,6 mm
Nennweite: bis 200 mm

liefern und montieren
Menge: 38,000 m

**04.6 Wickelfalzrundrohr bis NW 250**
Wickelfalzrundrohr bis NW 250
Wickelfalzrundrohr, Blechdicke 0,6 mm
Nennweite: bis 250 mm

liefern und montieren
Menge: 12,000 m

**04.7 Wickelfalzrundrohr bis NW 315**
Wickelfalzrundrohr bis NW 315
Wickelfalzrundrohr, Blechdicke 0,6 mm
Nennweite: bis 315 mm

liefern und montieren
Menge: 7,000 m

**04.8 Wickelfalzrundrohr bis NW 355**
Wickelfalzrundrohr bis NW 355
Wickelfalzrundrohr, Blechdicke 0,6 mm
Nennweite: bis 355 mm

liefern und montieren
Menge: 3,000 m

**04.9 Wickelfalzrundrohr bis NW 400**
Wickelfalzrundrohr bis NW 400
Wickelfalzrundrohr, Blechdicke 0,6 mm
Nennweite: bis 400 mm

liefern und montieren
Menge: 3,000 m

**04.10 Wickelfalzrundrohr bis NW 450**
Wickelfalzrundrohr bis NW 450
Wickelfalzrundrohr, Blechdicke 0,6 mm
Nennweite: bis 450 mm

liefern und montieren
Menge: 3,000 m

**04.11 Wickelfalzrundrohr bis NW 500**
Wickelfalzrundrohr bis NW 500
Wickelfalzrundrohr, Blechdicke 0,6 mm
Nennweite: bis 500 mm

liefern und montieren
Menge: 42,000 m

*Hinweis*
Wickelfalz-Bogen, kalibriert, aus gepreßten
Halbschalen
als Zulage auf vorstehende Wickelfalz-Rundrohre
Winkelgrade: 15° - 90°
Krümmung : r = d

liefern und komplett montieren

**04.12 Bogen bis NW 100**
Bogen bis NW 100
Bogen, Nennweite: bis 100 mm

liefern und montieren
Menge: 31,000 Stck

**04.13 Bogen bis NW 125**
Bogen bis NW 125
Bogen, Nennweite: bis 125 mm

liefern und montieren
Menge: 27,000 Stck

**04.14 Bogen bis NW 160**
Bogen bis NW 160
Bogen, Nennweite: bis 160 mm

liefern und montieren
Menge: 21,000 Stck

**04.15 Bogen bis NW 180**
Bogen bis NW 180
Bogen, Nennweite: bis 180 mm

liefern und montieren
Menge: 17,000 Stck

**04.16 Bogen bis NW 200**
Bogen bis NW 200
Bogen, Nennweite: bis 200 mm

liefern und montieren
Menge: 19,000 Stck

**04.17 Bogen bis NW 250**
Bogen bis NW 250
Bogen, Nennweite: bis 250 mm

liefern und montieren
Menge: 22,000 Stck

**04.18 Bogen bis NW 315**
Bogen bis NW 315
Bogen, Nennweite: bis 315 mm

liefern und montieren
Menge: 12,000 Stck

**04.19 Bogen bis NW 355**
Bogen bis NW 355
Bogen, Nennweite: bis 355 mm

liefern und montieren
Menge: 11,000 Stck

**04.20 Bogen bis NW 400**
Bogen bis NW 400
Bogen, Nennweite: bis 400 mm

liefern und montieren
Menge: 6,000 Stck

**04.21 Bogen bis NW 450**
Bogen bis NW 450
Bogen, Nennweite: bis 450 mm

liefern und montieren
Menge: 6,000 Stck

**04.22 Bogen bis NW 500**
Bogen bis NW 500
Bogen, Nennweite: bis 500 mm

liefern und montieren
Menge: 12,000 Stck

**04.23 Wickelfalz- Reduzierung Ø 125 / Ø 100**
Wickelfalz- Reduzierung Ø 125 / Ø 100

liefern und montieren
Menge: 18,000 Stck

**04.24 Wickelfalz- Reduzierung Ø 160 / Ø 125**
Wickelfalz- Reduzierung Ø 160 / Ø 125

liefern und montieren
Menge: 6,000 Stck

**04.25 Wickelfalz- Reduzierung Ø 200 / Ø 160**
Wickelfalz- Reduzierung Ø 200 / Ø 160

liefern und montieren
Menge: 14,000 Stck

**04.26 Wickelfalz- Reduzierung Ø 250 / Ø 200**
Wickelfalz- Reduzierung Ø 250 / Ø 200

liefern und montieren
Menge: 20,000 Stck

**04.27 Wickelfalz- Reduzierung Ø 315 / Ø 250**
Wickelfalz- Reduzierung Ø 315 / Ø 250

liefern und montieren
Menge: 8,000 Stck

**04.28 Wickelfalz- Reduzierung Ø 355 / Ø 400**
Wickelfalz- Reduzierung Ø 355 / Ø 400

liefern und montieren
Menge: 6,000 Stck

**04.29 Wickelfalz- Reduzierung Ø 400 / Ø 450**
Wickelfalz- Reduzierung Ø 400 / Ø 450

liefern und montieren
Menge: 6,000 Stck

**04.30 Wickelfalz- Reduzierung Ø 500 / Ø 450**
Wickelfalz- Reduzierung Ø 500 / Ø 450

liefern und montieren
Menge: 6,000 Stck

*Hinweis*
Wickelfalz-Abzweigstück 45° oder 90° (T-Stück) nach
DIN 24 147 ATE aus gepreßten Halbschalen, als Zulage
auf
vorstehende Wickelfalz-Rundrohre, ggf. mit Reduzierung

liefern und komplett montieren

**04.31 Abzweigstück bis NW 100**
Abzweigstück bis NW 100
Abzweigstück, Nennweite: bis 100 mm

liefern und montieren
Menge: 4,000 Stck

**04.32 Abzweigstück bis NW 125**
Abzweigstück bis NW 125
Abzweigstück, Nennweite: bis 125 mm

liefern und montieren
Menge: 8,000 Stck

**04.33 Abzweigstück bis NW 160**
Abzweigstück bis NW 160
Abzweigstück, Nennweite: bis 160 mm

liefern und montieren
Menge: 13,000 Stck

**04.34 Abzweigstück bis NW 200**
Abzweigstück bis NW 200
Abzweigstück, Nennweite: bis 200 mm

liefern und montieren
Menge: 18,000 Stck

**04.35 Abzweigstück bis NW 250**
Abzweigstück bis NW 250
Abzweigstück, Nennweite: bis 250 mm

liefern und montieren
Menge: 4,000 Stck

**04.36 Abzweigstück bis NW 315**
Abzweigstück bis NW 315
Abzweigstück, Nennweite: bis 315 mm

liefern und montieren
Menge: 6,000 Stck

**04.37 Abzweigstück bis NW 355**
Abzweigstück bis NW 355
Abzweigstück, Nennweite: bis 355 mm

liefern und montieren
Menge: 3,000 Stck

**04.38 Abzweigstück bis NW 400**
Abzweigstück bis NW 400
Abzweigstück, Nennweite: bis 400 mm

liefern und montieren
Menge: 3,000 Stck

*Hinweis*
Sattelstutzen als T-Abzweig von Wickelfalzrohren, mit
Einbaustutzen und Dichtung, incl. Kanalausschnitt und
Entgratung, Abzweig 45° oder 90°, als Zulage

liefern,fertigen und komplett montieren

**04.39 Sattelstutzen bis NW-100**
Sattelstutzen bis NW-100
Sattelstutzen, Nennweite: bis 100 mm

liefern und montieren
Menge: 4,000

**04.40 Sattelstutzen bis NW-125**
Sattelstutzen bis NW-125
Sattelstutzen, Nennweite: bis 125 mm

liefern und montieren
Menge: 3,000

**04.41 Sattelstutzen bis NW-160**
Sattelstutzen bis NW-160
Sattelstutzen, Nennweite: bis 160 mm

liefern und montieren
Menge: 5,000 Stck

**04.42 Sattelstutzen bis NW-200**
Sattelstutzen bis NW-200
Sattelstutzen, Nennweite: bis 200 mm

liefern und montieren
Menge: 5,000 Stck

*Hinweis*
Bundkragen als T-Abzweig und Übergang von
Wickelfalzrohr an Luftkanal nach DIN 24190, incl.
Ausschnitt als Zulage, komplett mit Bundkragen und
allen Befestigungs- und Dichtungsmaterialien

liefern, fertigen und komplett montieren als

**04.43 Bundkragenanschluß bis NW 100**
Bundkragenanschluß bis NW 100
Bundkragenanschluß, Nennweite: bis NW 100 mm

liefern und montieren
Menge: 3,000

**04.44 Bundkragenanschluß bis NW 125**
Bundkragenanschluß bis NW 125
Bundkragenanschluß, Nennweite: bis NW
125 mm

liefern und montieren
Menge: 3,000

**04.45 Bundkragenanschluß bis NW 160**
Bundkragenanschluß bis NW 160
Bundkragenanschluß, Nennweite: bis NW 160 mm

liefern und montieren
Menge: 6,000 Stck

**04.46 Bundkragenanschluß bis NW 200**
Bundkragenanschluß bis NW 200
Bundkragenanschluß, Nennweite: bis NW 200 mm

liefern und montieren
Menge: 8,000 Stck

**04.47 Bundkragenanschluß bis NW 250**
Bundkragenanschluß bis NW 250
Bundkragenanschluß, Nennweite: bis NW 250 mm

liefern und montieren
Menge: 2,000 Stck

**04.48 Bundkragenanschluß bis NW 315**
Bundkragenanschluß bis NW 315
Bundkragenanschluß, Nennweite: bis NW 315 mm

liefern und montieren
Menge: 6,000 Stck

*Hinweis*
Wickelfalz-Enddeckel, gepreßt als Zulage auf
vorstehende Wickelfalz-Rundrohre

liefern und komplett montieren als

**04.49 Enddeckel bis NW 100**
Enddeckel bis NW 100
Enddeckel, Nennweite: 100

liefern und montieren
Menge: 2,000 Stck

**04.50 Enddeckel bis NW 125**
Enddeckel bis NW 125
Enddeckel, Nennweite: 125

liefern und montieren
Menge: 2,000 Stck

**04.51 Enddeckel bis NW 160**
Enddeckel bis NW 160
Enddeckel, Nennweite: 160

liefern und montieren
Menge: 4,000 Stck

**04.52 Enddeckel bis NW 200**
Enddeckel bis NW 200
Enddeckel, Nennweite: 200

liefern und montieren
Menge: 4,000 Stck

**04.53 Enddeckel bis NW 250**
Enddeckel bis NW 250
Enddeckel, Nennweite: 250

liefern und montieren
Menge: 2,000 Stck

*Hinweis*
flexibles, mehrlagiges Lüftungsrohr aus mindestens
zweischichtigem Aluminium nach DIN 24 146,
stahldrahtverstärkt, nicht brennbar nach DIN 4102,
Klasse A 1, temperaturbeständig bis 200°C, 4-fach
dehnbar, zum Anschluß von Tellerventilen,
Luftauslässen, Mindestbiegeradius = doppelter
Durchmesser, als Lüftungsleitung mit beidseitigem
Steckverbinder, Halteschellen und dichtungsbändern,
incl. aller Verbindungs-, Dichtungs- und
Anschlußmaterialien, Übergang an Wickelfalzrohr und
Blechschrauben sowie Klebeband zur Fixierung, als
Zulage (Abrechnungslänge = tatsächlich eingebaute
Länge
in der Mittelachse des Rohres)

liefern und komplett montieren

**04.54 Flexrohr 100 mm**
Flexrohr 100 mm
Flexrohr, Nennweite: 100 mm

liefern und montieren
Menge: 6,000 m

**04.55 Flexrohr 125 mm**
Flexrohr 125 mm
Flexrohr, Nennweite: 125 mm

liefern und montieren
Menge: 12,000 m

**04.56 Flexrohr 160 mm**
Flexrohr 160 mm
Flexrohr, Nennweite: 160 mm

liefern und montieren
Menge: 45,000 m

**04.57 Flexrohr 200 mm**
Flexrohr 200 mm
Flexrohr, Nennweite: 200 mm

liefern und montieren
Menge: 3,000 m

**04.58 Flexrohr 250 mm**
Flexrohr 250 mm
Flexrohr, Nennweite: 250 mm

liefern und montieren
Menge: 9,000 m

*Hinweis*
Revisionsöffnungen rund
-------------------------
aus verz. Stahlblech nach DIN 24190 u. 24191 mit
Einbaurahmen und Dichtung für runde oder ovale
Luftleitungen. Recheckige, quatratische oder
ovale Ausführung nach Maßangaben und Kanalbauart,
Verschluß durch Flügelschrauben, Deckel oval bzw.
rechteckig, einschl. Kanalausschnitt,
Anschlussstutzen,

inkl. allem erforderlichen Zubehör und
Befestigungsmaterialien und Einbau.

**04.59 Revisionsöffnung 315**
Revisionsöffnung
Leistung wie zuvor beschrieben, jedoch
Größe: NW 315 mm

Komplett liefern und montieren
Menge: 2,000 Stck

**04.60 Revisionsöffnung 250**
Revisionsöffnung
Leistung wie zuvor beschrieben, jedoch
Größe: NW 250/280 mm

Komplett liefern und montieren
Menge: 12,000 Stck

**04.61 Revisionsöffnung 160**
Revisionsöffnung RRD 18
Leistung wie zuvor beschrieben, jedoch
Größe: NW 160 mm

Komplett liefern und montieren
Menge: 4,000 Stck

### Titel 05 Montage und Höhen über 6,0 m

**05.1 Deckenauslass**
Deckenauslass
Der Deckenauslass zur Kühlung und Beheizung von
großen und hohen Hallen ist speziell für deckenbündigen
Einbau konzipiert, um räumlichen und auch
architektonischen
Ansprüchen gerecht zu werden.
Um im Kühlfall Zugerscheinungen zu vermeiden, muss der
Zuluftstrahl größtenteils horizontal austreten. Im
Heizfall
hingegen wird vom Auslass eine große Eindringtiefe
erwartet,
um schnelle Aufheizphasen zu erreichen. Für
Einbauhöhen von
3 m bis max. 10 m geeignet. Auslass komplett
bestehend aus Stahlblech mit einer hochwertigen
Pulverbeschichtung in einem RAL-Farbton (RAL 9010
(weiß), Standard).
Befestigung mittels verdeckter Montage über eine
zentrale Befestigungsschraube.
- mit Schraubmontage  nur für Ausführung mit
Ballschutz.
- Anschlusskasten aus verzinktem Stahlblech, innen
lackiert
RAL9005 (schwarz), mit Aufhängeösen, mit
Luftverteilblech
(nur bei Zuluftausführung)
- mit Drosselklappe im Anschlussstutzen.
Drosselklappe aus Stahlblech verzinkt
- mit Gummilippendichtung am Anschlussstutzen
aus Spezialgummi.
- Kastenhöhe frei wählbar, xxx in mm, Mindesthöhe =
Stutzendurchmesser +147 mm, jedoch mindestens 245 mm.
- Stutzendurchmesser frei wählbar, xxx in mm
- Stutzenlage:
- Ballschutz aus Stahl lackiert RAL 9010 (weiß),
anderer RAL-Farbton gegen Mehrpreis möglich
Montagehöhe ca. 7,0m

Angebotenes Fabrikat:
'.........'
'.........'
'.........'

liefern und montieren
Menge: 18,000 Stck

**05.2 Volumenstrom-Begrenzer DN200**
Mechanischen Volumenstromreglers zur konstanten
Regelung
des Luftvolumenstroms in Lüftungsanlagen.

- Geeignet für runde Luftleitungen mit Nennweite DN 200

- Volumenstrombereich: [z. B. 40200 m³/h, je nach
Ausführung  eintragen]

- Mechanische, selbsttätige Regelung ohne externe
  Energiezufuhr

- Funktion bei Über- und Unterdruck

- Werkstoff: verzinktes Stahlblech oder gleichwertig,
  Dichtelemente aus alterungsbeständigem Material

- Betriebsstellung lageunabhängig

- Regelgenauigkeit ±10 % des eingestellten
Volumenstroms

- Geräuscharmer Betrieb

- Mit einstellbarem Sollwert und mechanischer
Arretierung

- nklusive Dichtungen für luftdichte Verbindung nach
DIN EN
  12237, mindestens Dichtheitsklasse C

Einbau:

- Montage gemäß Herstellerangaben

- Sicherstellung der freien Anströmung (mindestens 1x
DN vor
  und nach dem Regler)

- Einbauort bauseits abstimmen

Besonderheiten:

- Wartungsfreier Betrieb

- Kennzeichnung mit dauerhaft lesbarem Typenschild
(inkl.
eingestelltem Volumenstrom)

VARIANTE
Nenngröße: DN 200

Angebotenes Fabrikat:
'.........'
'.........'
'.........'

liefern und montieren
Menge: 18,000 Stck

*Hinweis*
Wickelfalz - Rundrohr nach DIN 24 145 und Formstücke
nach DIN 24 147 für Betriebsdrücke bis 4000 Pa,
Werkstoff MU St1, sendzimier-verzinkt in
Normalausführung mit einer Leckrate kleiner 5% bezogen
auf den Nennvolumenstrom; einschließlich Verbindungs-
und Befestigungsmaterial (Einsteckmuffen etc.),
Dichtungsmaterial wie Dichtungskitt, Klebeband,
Schrauben usw. .
Aufhängungen mit Einlage aus weichem Vollgummi, mind.
5
mm dick, oder Verwendung von Rohrschellen mit
Schalldämmeinlage. incl. Wandhülsen bzw.
Mineralwollschalen und Platten,zugelassenen Dübeln
sowie
Trapetzabhänger(Metall), Schrauben sowie Rostschutz
Grundanstrich für
die Befestigungsteile falls erforderlich, Sicherung
nicht lösbarer Verbindungen über Blechschrauben,
Abdichtung der Stoßstellen mit dauerhaft klebendem
Gewebe- oder Metallklebeband, incl. säubern des
Klebegrundes

Angebotenes Fabrikat:
'.........'
'.........'
'.........'

liefern und in Höhen über 6,0m montieren

**05.3 Wickelfalzrundrohr bis NW 500**
Wickelfalzrundrohr bis NW 500
Wickelfalzrundrohr, Blechdicke 0,6 mm
Nennweite: bis 500 mm

liefern und montieren
Menge: 19,000 m

**05.4 Wickelfalzrundrohr bis NW 450**
Wickelfalzrundrohr bis NW 450
Wickelfalzrundrohr, Blechdicke 0,6 mm
Nennweite: bis 450 mm

liefern und montieren
Menge: 12,000 m

**05.5 Wickelfalzrundrohr bis NW 400**
Wickelfalzrundrohr bis NW 400
Wickelfalzrundrohr, Blechdicke 0,6 mm
Nennweite: bis 400 mm

liefern und montieren
Menge: 12,000 m

**05.6 Wickelfalzrundrohr bis NW 355**
Wickelfalzrundrohr bis NW 355
Wickelfalzrundrohr, Blechdicke 0,6 mm
Nennweite: bis 355 mm

liefern und montieren
Menge: 10,000 m

**05.7 Wickelfalzrundrohr bis NW 315**
Wickelfalzrundrohr bis NW 315
Wickelfalzrundrohr, Blechdicke 0,6 mm
Nennweite: bis 315 mm

liefern und montieren
Menge: 13,000 m

**05.8 Wickelfalzrundrohr bis NW 250**
Wickelfalzrundrohr bis NW 250
Wickelfalzrundrohr, Blechdicke 0,6 mm
Nennweite: bis 250 mm

liefern und montieren
Menge: 11,000 m

**05.9 Wickelfalzrundrohr bis NW 200**
Wickelfalzrundrohr bis NW 200
Wickelfalzrundrohr, Blechdicke 0,6 mm
Nennweite: bis 200 mm

liefern und montieren
Menge: 38,000 m

*Hinweis*
Wickelfalz-Bogen, kalibriert, aus gepreßten
Halbschalen
als Zulage auf vorstehende Wickelfalz-Rundrohre
Winkelgrade: 15° - 90°
Krümmung : r = d

liefern und in Höhen über 6,0m montieren

**05.10 Bogen bis NW 200**
Bogen bis NW 200
Bogen, Nennweite: bis 200 mm

liefern und montieren
Menge: 3,000 Stck

**05.11 Wickelfalz- Reduzierung Ø 250 / Ø 200**
Wickelfalz- Reduzierung Ø 250 / Ø 200

liefern und montieren
Menge: 18,000 Stck

**05.12 Wickelfalz- Reduzierung Ø 315 / Ø 250**
Wickelfalz- Reduzierung Ø 315 / Ø 250

liefern und montieren
Menge: 6,000 Stck

**05.13 Wickelfalz- Reduzierung Ø 355 / Ø 400**
Wickelfalz- Reduzierung Ø 355 / Ø 400

liefern und montieren
Menge: 3,000 Stck

**05.14 Wickelfalz- Reduzierung Ø 400 / Ø 450**
Wickelfalz- Reduzierung Ø 400 / Ø 450

liefern und montieren
Menge: 3,000 Stck

**05.15 Wickelfalz- Reduzierung Ø 500 / Ø 450**
Wickelfalz- Reduzierung Ø 500 / Ø 450

liefern und montieren
Menge: 3,000 Stck

*Hinweis*
Wickelfalz-Abzweigstück 45° oder 90° (T-Stück) nach
DIN 24 147 ATE aus gepreßten Halbschalen, als Zulage
auf
vorstehende Wickelfalz-Rundrohre, ggf. mit Reduzierung

liefern und in Höhen über 6,0m montieren

**05.16 Abzweigstück bis NW 315**
Abzweigstück bis NW 315
Abzweigstück, Nennweite: bis 315 mm

liefern und montieren
Menge: 6,000 Stck

**05.17 Abzweigstück bis NW 355**
Abzweigstück bis NW 355
Abzweigstück, Nennweite: bis 355 mm

liefern und montieren
Menge: 3,000 Stck

**05.18 Abzweigstück bis NW 400**
Abzweigstück bis NW 400
Abzweigstück, Nennweite: bis 400 mm

liefern und montieren
Menge: 3,000 Stck

**05.19 Abzweigstück bis NW 450**
Abzweigstück bis NW 450
Abzweigstück, Nennweite: bis 450 mm

liefern und montieren
Menge: 3,000 Stck

**05.20 Abzweigstück bis NW 500**
Abzweigstück bis NW 500
Abzweigstück, Nennweite: bis 500 mm

liefern und montieren
Menge: 3,000 Stck

**05.21 Rosette in DN 500 gekantet,**
Rosette in DN 500 gekantet,
gesamt Durchmesser 800mm, zur Abdeckung des Ringpalt
an der Wanddurchführung

liefern und in 6,0m montieren
Menge: 3,000 Stck

### Titel 06 Einbauteile

**06.1 Wetterschutzgitter 1400 × 990 mm für Außenluft-/Fortluftöffnungen**
Wetterschutzgitters zur Außenwandmontage. Das Gitter
schützt die Lüftungsöffnung vor Regen, Fremdkörpern,
Kleintieren und Grobstaub bei gleichzeitig
strömungsgünstigem
Luftdurchlass.
Technische Anforderungen:

Außenabmessungen (BxH): 1400 × 990 mm

Freier Luftquerschnitt = 50 %

Horizontal angeordnete, nach unten abgewinkelte
Lamellen zur
Ableitung von Regenwasser

Tropfkanten an Lamellenunterseiten

Material: witterungsbeständiges feuerverzinktes
Stahlblech

Optional mit hinterliegendem Insektenschutzgitter aus
Edelstahlgewebe (Maschenweite max. 2 mm)

Rahmenprofil umlaufend geschlossen, mit
Befestigungslaschen
oder Bohrungen zur Montage in oder auf der Fassade

Einbau geeignet für Mauerwerks-, Beton- oder
Blechfassaden

Leistungsumfang:

- Lieferung frei Verwendungsstelle

- Einbau in bauseitige Fassadenöffnung oder
Lüftungsschacht

- Ausrichtung der Lamellen nach außen, waagerecht

Abdichtung der Anschlussfugen zur Wand dauerhaft
witterungsbeständig (z. B. Kompriband, Silikon oder
EPDM-Profil)

Befestigung mit korrosionsgeschützten Schrauben oder
Nieten

Prüfung auf festen Sitz und Dichtheit

Besondere Hinweise:

Gitter muss Spritzwasserschutz nach DIN EN 13030
gewährleisten

Gitter darf bei Auslegungsluftmenge keine
Strömungsgeräusche > 35 dB(A) erzeugen

Optionaler Insektenschutz muss auswechselbar oder
rückseitig
zugänglich sein

VARIANTE
Material: verzinktes Stahlblech
Ausführung: Welldrahtgitter, Stahl verzinkt
Rand: Mit Befestigungslöchern (Verwendung eines
Einbaurahmens möglich)
Breite:  1400
Höhe:  990
Einbaurahmen: Einbaurahmen aus verzinktem Stahl
Oberfläche: Standardausführung

Angebotenes Fabrikat:
'.........'
'.........'

liefern und montieren
Menge: 2,000 Stck

**06.2 Wetterschutzgitter 800 × 660 mm für Außenluft-/Fortluftöffnungen**
Wetterschutzgitters zur Außenwandmontage. Das Gitter
schützt die Lüftungsöffnung vor Regen, Fremdkörpern,
Kleintieren und Grobstaub bei gleichzeitig
strömungsgünstigem
Luftdurchlass.
Technische Anforderungen:

Außenabmessungen (BxH): 800 × 660 mm

Freier Luftquerschnitt = 50 %

Horizontal angeordnete, nach unten abgewinkelte
Lamellen zur
Ableitung von Regenwasser

Tropfkanten an Lamellenunterseiten

Material: witterungsbeständiges feuerverzinktes
Stahlblech

Oberfläche: korrosionsgeschützt, pulverbeschichtet in
RAL
9006 (weißaluminium), RAL 9016 (verkehrsweiß) oder nach
Angabe

Optional mit hinterliegendem Insektenschutzgitter aus
Edelstahlgewebe (Maschenweite max. 2 mm)

Rahmenprofil umlaufend geschlossen, mit
Befestigungslaschen
oder Bohrungen zur Montage in oder auf der Fassade

Einbau geeignet für Mauerwerks-, Beton- oder
Blechfassaden

Leistungsumfang:

- Lieferung frei Verwendungsstelle

- Einbau in bauseitige Fassadenöffnung oder
Lüftungsschacht

- Ausrichtung der Lamellen nach außen, waagerecht

Abdichtung der Anschlussfugen zur Wand dauerhaft
witterungsbeständig (z. B. Kompriband, Silikon oder
EPDM-Profil)

Befestigung mit korrosionsgeschützten Schrauben oder
Nieten

Prüfung auf festen Sitz und Dichtheit

Besondere Hinweise:

Gitter muss Spritzwasserschutz nach DIN EN 13030
gewährleisten

Gitter darf bei Auslegungsluftmenge keine
Strömungsgeräusche > 35 dB(A) erzeugen

Optionaler Insektenschutz muss auswechselbar oder
rückseitig
zugänglich sein

VARIANTE
Material: verzinktes Stahlblech
Ausführung: Welldrahtgitter, Stahl verzinkt
Rand: Mit Befestigungslöchern (Verwendung eines
Einbaurahmens möglich)

Breite:  800 mm
Höhe:  660 mm
Einbaurahmen: Einbaurahmen aus verzinktem Stahl
Oberfläche: Standardausführung
Angebotenes Fabrikat:
'.........'
'.........'
'.........'

liefern und montieren
Menge: 6,000 Stck

**06.3 Montagefuß zur Aufständerung von Lüftungskanälen**
Montagefuß zur Aufständerung von Klimageräten,
Laufwegen, Lüftungsleitungen, Kabeltrassen u. a. auf
Flachdächern.
Material: Spritzgussteile aus WPC
(Holz-Kunststoff-Verbundwerkstoff) bzw. PA mit 30%
Glasfaseranteil
Abmessung (L x B): 335 x 335 mm
Max. zulässige Last (Fa,z): Zuglast 0,9 kN ¦
Drucklast 2,0 kN
Adapter zur vertikalen und horizontalen Aufnahme von
Montageschienen 41x41 mm oder DS5 geeignet.
Mit rutschfester Antivibrationsmatte zum Schutz der
Dachhaut.

Angebotenes Fabrikat:
'.........'
'.........'
'.........'

Lieferung und Montage
Menge: 116,000 Stck

**06.4 Profilstahlkonstruktion für Stütz- , Hänge- , Trag- und Sonderbefestigungen 30/30/1,5**
Profilstahlkonstruktion für Stütz- , Hänge- , TragundSonderbefestigungen
Montageschiene, mit Innenverzahnung, Stahl 1 .0350,
verzinkt nach DIN 1 0142, e inschl.
Befestigungsmaterial,
Schnellbefestigung, Halteklammern und Abschlusskappen.
Abmessung ( H x B x S) : b is 3 0/30/1,5

liefern und montieren
Menge: 385,000 kg

**06.5 Jalousieklappen (1800m³/h) in rechteckiger Bauform**
Jalousieklappen (1800m³/h) in rechteckiger Bauform zur
Volumenstrom- und Druckregelung sowie zum luftdichten
Absperren von Luftleitungen und Öffnungen in Wänden
und Decken. Funktionsfähige Einheit, bestehend aus dem
Gehäuse, strömungsgerechten Lamellen und der
Klappenmechanik. Beidseitig geeignet zum Anbau von
Luftleitungsprofilen. Position der Lamellen von außen
durch Kerbung in den Achsen erkennbar. Leckluftstrom
bei geschlossener Jalousieklappe nach EN 1751,
größenabhängig Klasse 3 - 4. Gehäuse-Leckluftstrom
nach EN 1751, Klasse C.

BESONDERE MERKMALE
-  Strömungsgerechte Lamellen
-  Wartungsarme und robuste Konstruktion
-  Keine silikonhaltigen Bauteile
-  Zusätzlich zur Standardmaßreihe zahlreiche
Zwischenmaße
-  Geschlossenporige Dichtelemente für
Hygieneanforderungen

MATERIALIEN UND OBERFLÄCHEN
-  Gehäuse und Lamellen aus verzinktem Stahlblech
-  Achsen, Antriebshebel und Hebelgestänge aus
verzinktem Stahl
-  Längsseitige Lamellendichtungen aus Kunststoff
PP/PTV
-  Stirnseitige Lamellendichtungen aus
geschlossenporigem PE-Schaumstoff
-  Lagerbuchsen aus Kunststoff
TECHNISCHE DATEN
-  Betriebstemperatur: 0 - 100 °C

VARIANTE
Material: verzinktes Stahlblech
Kanalanschluss: Ecklochung beidseitig
Lagerbuchsen:
Kunststoff-Lagerbuchsen
Ausführung Lamellen:
Standard-Lamellen
Bedienungsseite: Rechts
Breite: 400
Höhe: 345

Anbauteile:  |
Grundausführung
Oberfläche: Standardausführung

Angebotenes Fabrikat:
'.........'
'.........'
'.........'

liefern und montieren
Menge: 2,000 Stck

**06.6 Ballwurfsichere Lüftungsgitter aus Aluminium**
Ballwurfsichere Lüftungsgitter aus Aluminium in
rechteckiger Bauform für Zuluft und Abluft.
Frontrahmen in
rechteckigem
Design mitgerundeten Kanten. Vorzugsweise für Wand- und
Brüstungseinbau, jedoch auch für rechteckige
Luftleitungen.
Einbaufertige Komponente, bestehend aus Frontrahmen und
feststehenden, waagerechten Lamellen.
Warzenlochung zur Befestigung auf der Einbaufläche.
Erfüllt die Anforderungen der DIN 18032, Teil 3.
Schallleistungspegel des Strömungsgeräusches gemessen
nach EN ISO 5135.

Frontrahmen in rechteckigem Design mit gerundeten
Kanten. Vorzugsweise für Wand- und Brüstungseinbau,
jedoch auch für rechteckige Luftleitungen.
Einbaufertige Komponente, bestehend aus Frontrahmen
und feststehenden, waagerechten Lamellen.
Warzenlochung zur Befestigung auf der Einbaufläche.
Erfüllt die Anforderungen der DIN 18032, Teil 3.
Schallleistungspegel des Strömungsgeräusches gemessen
nach EN ISO 5135.

BESONDERE MERKMALE
- Feststehende Lamellen
- Warzenlochung

MATERIALIEN UND OBERFLÄCHEN
- Frontrahmen und Lamellen aus Aluminium
- Frontrahmen und Lamellen eloxiert, E6-C-0,
naturfarben
- P1: Frontrahmen und Lamellen pulverbeschichtet,
Farbton nach RAL Classic

VARIANTE
Anbausätze: Mengeneinstellsatz, Lamellen gegenläufig
gekuppelt
Länge:  1225
Höhe  425
Einbaurahmen mit Oberfläche
Eloxiert, E6-C-0, naturfarben
Auswahl Farbe

Angebotenes Fabrikat:
'.........'
'.........'
'.........'

liefern und montieren
Menge: 3,000 Stck

**06.7 Volumenstrom-Begrenzer DN100**
Mechanischen Volumenstromreglers zur konstanten
Regelung
des Luftvolumenstroms in Lüftungsanlagen.

- Geeignet für runde Luftleitungen mit Nennweite DN 125

- Volumenstrombereich: [z. B. 40200 m³/h, je nach
Ausführung  eintragen]

- Mechanische, selbsttätige Regelung ohne externe
  Energiezufuhr

- Funktion bei Über- und Unterdruck

- Werkstoff: verzinktes Stahlblech oder gleichwertig,
  Dichtelemente aus alterungsbeständigem Material

- Betriebsstellung lageunabhängig

- Regelgenauigkeit ±10 % des eingestellten
Volumenstroms

- Geräuscharmer Betrieb

- Mit einstellbarem Sollwert und mechanischer
Arretierung

- nklusive Dichtungen für luftdichte Verbindung nach
DIN EN
  12237, mindestens Dichtheitsklasse C

Einbau:

- Montage gemäß Herstellerangaben

- Sicherstellung der freien Anströmung (mindestens 1x
DN vor
  und nach dem Regler)

- Einbauort bauseits abstimmen

Besonderheiten:

- Wartungsfreier Betrieb

- Kennzeichnung mit dauerhaft lesbarem Typenschild
(inkl.
eingestelltem Volumenstrom)

VARIANTE
Nenngröße: DN 100

Angebotenes Fabrikat:
'.........'
'.........'
'.........'

liefern und montieren
Menge: 14,000 Stck

**06.8 Volumenstrom-Begrenzer DN125**
wie vor, jedoch

VARIANTE
Nenngröße:  DN 125

Angebotenes Fabrikat:
'.........'
'.........'
'.........'

liefern und montieren
Menge: 18,000 Stck

**06.9 Volumenstrom-Begrenzer DN160**
wie vor, jedoch

VARIANTE
Nenngröße: DN 160

Angebotenes Fabrikat
'.........'
'.........'
'.........'

liefern und montieren
Menge: 30,000 Stck

**06.10 Volumenstrom-Begrenzer DN200**
wie vor, jedoch

VARIANTE  Nenngröße: 200

Angebotenes Fabrikat:
'.........'
'.........'
'.........'

liefern und montieren
Menge: 18,000 Stck

**06.11 Volumenstrom-Begrenzer DN250**
wie vor, jedoch

VARIANTE
Nenngröße: DN 250

Angebeotenes Fabrikat:
'.........'
'.........'
'.........'

liefern und montieren
Menge: 8,000 Stck

**06.12 Kulissenschalldämpfer für Luftkanal 540 x 600 mm, Volumenstrom ca. 3000 m³/h**
Kulissenschalldämpfers zur Minderung des Schallpegels
in
Lüftungsanlagen gemäß DIN EN ISO 7235.

Technische Anforderungen:

- Einbau in rechteckige Luftkanäle

- Nennmaß (lichte Querschnittsfläche): 540 mm (Breite)
x
  600 mm (Höhe)

- Ausgelegt für einen Volumenstrom von ca. 3000 m³/h

- Schalldämmkulissen bestehend aus verzinktem
  Stahlblechrahmen und schallabsorbierendem Material

- Absorptionsmaterial aus faserförmigem, nicht
brennbarem
  Dämmstoff (z. B. Mineralwolle), nach DIN EN 13501-1
  mindestens A2

- Abgedeckt mit lochblecharmierter oder
vlieskaschierter
  Oberfläche gegen Faseraustrag

- Kulissenabstand und -dicke dem Luftvolumenstrom
  entsprechend optimiert

- Druckverlust = [Wert eintragen, z. B. 50100 Pa bei
  3000 m³/h]

- Schallminderungswerte in Oktavbandmittenfrequenzen
nach
  Herstellerangaben, mindestens:

  63 Hz: = 3 dB

  125 Hz: = 6 dB

  250 Hz: = 10 dB

  500 Hz: = 18 dB

  1000 Hz: = 25 dB

  2000 Hz: = 30 dB

  4000 Hz: = 35 dB

- Dichtheit gemäß DIN EN 1507 mindestens Klasse C

- Korrosionsschutz durch verzinkte Stahlbleche,
optional in
  Edelstahl oder mit zusätzlicher Beschichtung bei
  feuchtebelasteten Bereichen

Leistungsumfang:

- Lieferung frei Verwendungsstelle

- Einbau in vorhandene oder neu zu errichtende
Luftkanäle

- Abdichtung der Anschlussfugen luftdicht nach DIN EN
12237
- Ausrichtung und Fixierung gemäß Strömungsrichtung

- Prüfung auf Dichtheit und Durchströmung nach Einbau

Besondere Hinweise:

- Wartungsfreier Betrieb

- Brandverhalten des Absorptionsmaterials mindestens
  Euroklasse A2-s1,d0

- Herstellerdokumentation mit Schallprüfbericht und
  Druckverlustangaben auf Anforderung beizulegen

Variante: 540 x 600 x 1500 mm

Angebotenes Fabrikat:
'.........'
'.........'
'.........'

liefern und moniteren
Menge: 12,000 Stck

**06.13 Kulissenschalldämpfer 975 × 800 mm, 1500 mm lang, für 8000 m³/h**
Kulissenschalldämpfers zur Reduktion des Luftschalls in
Lüftungsanlagen. Ausführung als rechteckiger
Schalldämpfer
mit Absorberkulissen, für einen Volumenstrom von ca.
8000 m³/h bei niedrigem Druckverlust.
Technische Anforderungen:

- Gehäuse-Außenmaße: 975 mm (Breite) × 800 mm (Höhe)

- Baulänge: 1500 mm

- Durchströmungsquerschnitt und Anzahl der Kulissen dem
  Volumenstrom angepasst

- Druckverlust bei 8000 m³/h: = [z. B. 100 Pa, je nach
  Ausführung]

- Schalldämmkulissen aus verzinktem Stahlblech mit
  eingelegtem Absorptionsmaterial (z. B.
Mineralwolle)

- Absorptionsmaterial nicht brennbar, Euroklasse
A2-s1,d0
nach  DIN EN 13501-1

- Oberfläche der Kulissen zur Vermeidung von
Faseraustrag
mit  Glasvlies oder Lochblech abgedeckt

- Kulissenabstand und -dicke strömungstechnisch
optimiert

- Schalldämmwerte (Mindestanforderungen, bezogen auf
  1500 mm Länge):

  63 Hz: = 4 dB

  125 Hz: = 8 dB

  250 Hz: = 16 dB

  500 Hz: = 25 dB

  1000 Hz: = 32 dB

  2000 Hz: = 38 dB

  4000 Hz: = 42 dB

- Ausführung luftdicht nach DIN EN 1507, mind. Klasse C

- Gehäusematerial verzinktes Stahlblech, alternativ in
Edelstahl
  bei besonderen Anforderungen

- Außenliegende Montageflansche nach Norm (z. B. DIN
24190)

Leistungsumfang:

- Lieferung frei Verwendungsstelle

- Einbau in rechteckige Luftkanäle

- Dichtes Verbinden mit angrenzenden Kanalbauteilen

- Sicherung gegen Vibrationen und Undichtigkeiten

- Sichtprüfung auf Faseraustritt und feste Montage
- Prüfung auf korrekten Luftdurchlass

Besondere Hinweise:

- Wartungsfreier Betrieb

- Für den Einsatz im Innenbereich bei max. 70 °C
  Lufttemperatur

- Optional mit Tropfenabscheider oder
Feuchtraumausführung
  (gesondert ausschreiben)

- Herstellerdatenblatt mit Schall- und
Druckverlustkurven auf
  Anforderung beizufügen

Angebotenes Fabrikat:
'.........'
'.........'
'.........'

liefern und montieren
Menge: 4,000 Stck

**06.14 Kulissenschalldämpfer 580 × 300 mm, 1500 mm lang, für 1800 m³/h**
Kulissenschalldämpfers zur Minderung von Luftschall in
Lüftungsanlagen. Schalldämpfer in rechteckiger Bauform
mit
absorbierenden Kulissen, abgestimmt auf einen
Volumenstrom
von ca. 1800 m³/h. Strömungstechnisch optimiert zur
Reduktion von Geräuschen bei geringem Druckverlust.
Technische Anforderungen:

- Gehäuseaußenmaß: 580 mm (Breite) × 300 mm (Höhe)

- Baulänge: 1500 mm
- Kulissenzahl und -geometrie an Volumenstrom angepasst

- Gehäuse und Kulissenrahmen aus verzinktem Stahlblech

- Schalldämmkulissen mit nicht brennbarem
  Absorptionsmaterial, z. B. Mineralwolle, Klasse
A2-s1,d0
(nach  DIN EN 13501-1)

- Oberfläche der Kulissen strömungsseitig mit
Glasvlies oder
  Lochblech kaschiert, zur Vermeidung von Faseraustrag

- Kulissenzwischenräume lufttechnisch optimiert

- Dichtheit nach DIN EN 1507 mindestens Klasse C

- Anschluss über Flanschrahmen nach DIN 24190 oder
  werkseitige Steckprofile

- Schalldämmung (Richtwerte für 1500 mm Länge):

  63 Hz: = 3 dB

  125 Hz: = 7 dB

  250 Hz: = 14 dB

  500 Hz: = 22 dB

  1000 Hz: = 30 dB

  2000 Hz: = 35 dB

  4000 Hz: = 40 dB

- Druckverlust bei Nennvolumenstrom = [z. B. 80 Pa,
  Herstellerangabe]

Leistungsumfang:

- Lieferung frei Verwendungsstelle

- Einbau in rechteckige Luftführungssysteme

- Luftdichte Verbindung mit angrenzenden Kanalbauteilen

- Schwingungsfreier Einbau

- Sichtprüfung auf festen Sitz und Dichtigkeit

- Dokumentation der Einbauorte

Besondere Hinweise:

- Wartungsfreier Betrieb
- Einbaulage waagerecht oder senkrecht, je nach
  Luftstromrichtung

- Optional mit Feuchteschutz (Alufolie),
Insektenschutz oder
  Revisionsmöglichkeit (separat ausschreiben)

- Herstellerunterlagen mit Schall- und
Druckverlustkennlinien
  beizulegen

Angebotenes Fabrikat:
'.........'
'.........'
'.........'

liefern und montieren
Menge: 2,000 Stck

**06.15 Rohrschalldämpfer DN 250**
Rohrschalldämpfers zur Minderung des
Strömungsgeräusches
in Lüftungsanlagen. Der Schalldämpfer ist für den
Einbau in
runde Luftleitungen geeignet und entsprechend dem
angegebenen Volumenstrom dimensioniert.

Technische Anforderungen:

- Ausführung für runde Lüftungsleitungen

- Geeignet für einen Volumenstrom von ca. 3000 m³/h

- Rohranschlussdurchmesser: [z. B. DN 250 oder DN 315,
  abhängig vom System]

- Schalldämmkörper aus nicht brennbarem, faserförmigem
  Absorptionsmaterial (z. B. Mineralwolle),
mindestens
  Euroklasse A2-s1,d0 nach DIN EN 13501-1

- Absorberfläche umlaufend perforiert oder mit
  glasfaserverstärktem Vlies gegen Faseraustrag
geschützt

- Gehäuse aus verzinktem Stahlblech oder gleichwertig
  korrosionsgeschützt

- Dichtheit nach DIN EN 12237 mindestens Klasse C

- Strömungsgünstige Bauweise zur Vermeidung unnötiger
  Druckverluste

- Druckverlust bei Nennvolumenstrom = [z. B. 5080 Pa]

- Schalldämmung mit folgenden Mindestwerten (bezogen
auf
  Oktavbandmittenfrequenzen):

  63 Hz: = 2 dB

  125 Hz: = 6 dB

  250 Hz: = 10 dB

  500 Hz: = 18 dB

  1000 Hz: = 25 dB

  2000 Hz: = 30 dB

  4000 Hz: = 35 dB

Leistungsumfang:

- Lieferung frei Verwendungsstelle

-  Einbau in das runde Lüftungssystem entsprechend dem
  Luftführungsplan

- Luftdichte Verbindung mit den angrenzenden Bauteilen
(z. B.
  durch Steckverbinder mit Dichtlippe oder
Flanschverbindung)

- Funktionsprüfung nach Einbau

Besondere Hinweise:

- Wartungsfreier Betrieb

- Schalldämpfer ist lageunabhängig einbaubar

- Herstellerbescheinigung mit Angabe der akustischen
  Prüfwerte beizulegen

VARIANTE
Packungsdicke:
 50 mm
Nenngröße:
  250 mm
Nennlänge:
 1000 mm
Anschlussvarianten:
Rohrstutzen
mit Lippendichtung beidseitig

Angebotenes Fabrikat:
'.........'
'.........'
'.........'

liefern und montieren
Menge: 2,000 Stck

**06.16 Rohrschalldämpfer DN 200**
wie vor, jedoch

VARIANTE
Packungsdicke:  50
mm
Nenngröße:
200 mm
Nennlänge:
1000 mm
Anschlussvarianten:  Rohrstutzen
mit Lippendichtung beidseitig

Angebotenes Fabrikat:
'.........'
'.........'
'.........'

liefern und montieren
Menge: 2,000 Stck

**06.17 Rohrschalldämpfer DN 160**
wie vor, jedoch

VARIANTE
Packungsdicke:
  50 mm
Nenngröße:
  160 mm
Nennlänge:
  1000 mm
Anschlussvarianten:  Rohrstutzen mit Lippendichtung
beidseitig

Angebotenes Fabrikat:
'.........'
'.........'
'.........'

liefern und montieren
Menge: 15,000 Stck

**06.18 Rohrschalldämpfer DN 125**
wie vor, jedoch

VARIANTE
Packungsdicke:
  50 mm
Nenngröße:
  125 mm
Nennlänge:
  1000 mm
Anschlussvarianten:
Rohrstutzen
mit Lippendichtung beidseitig

Angebotenes Fabrikat:
'.........'
'.........'
'.........'

liefern und montieren
Menge: 9,000 Stck

**06.19 Rohrschalldämpfer DN 100**
wie vor, jedoch

VARIANTE
Packungsdicke:
  50 mm
Nenngröße:
  100 mm
Nennlänge:
  1000 mm
Anschlussvarianten:
Rohrstutzen
mit Lippendichtung beidseitig

Angebotenes Fabrikat:
'.........'
'.........'
'.........'

liefern und montieren
Menge: 14,000 Stck

**06.20 Deckendralldurchlässe 400x16**
Deckendralldurchlässe mit quadratischem oder rundem
Frontdurchlass. Als Zuluft- und Abluftdurchlass für
Komfortbereiche mit maximal 35-fachem Luftwechsel.
Frontdurchlass mit einzeln manuell verstellbaren
Luftleitelementen für drallförmige horizontale
Luftführung mit hoher Induktion. Zum Einbau in
abgehängte Decken aller Art. Einbaufertige Komponente,
bestehend aus dem Frontdurchlass mit radial
angeordneten, einzeln verstellbaren schwarzen oder
weißen Luftleitelementen und einem Anschlusskasten,
bei Zuluft mit Luftverteilelement, horizontal oder
vertikal angeordnetem Anschlussstutzen, Traverse und
Bohrungen oder Aufhängelaschen zur Abhängung.
Mittelschraubenbefestigung des Frontdurchlasses an der
Traverse, verdeckt durch eine Zierkappe.
Anschlussstutzen, passend für Luftleitungen nach EN
1506 oder EN 13180. Schallleistungspegel des
Strömungsgeräusches gemessen nach EN ISO 5135.

BESONDERE MERKMALE
-  Einzeln manuell verstellbare Luftleitelemente zur
  Anpassung der Strömungsrichtung
-  Für Deckensysteme aller Art und mit
  Randverbreiterung auch freihängend
-  Luftleitelemente schwarz und weiß
-  Bis 35-facher Luftwechsel durch Reihenanordnung
  mit minimalem Mittenabstand von 0,9 m

MATERIALIEN UND OBERFLÄCHEN
-  Frontdurchlass aus verzinktem Stahlblech
-  V, H: Anschlusskasten und Traverse aus verzinktem
  Stahlblech
-  Luftleitelemente aus Kunststoff, nach UL 94, V- 0,
  flammwidrig
-  Lippendichtung aus Gummi
-  Sichtseite des Frontdurchlasses pulverbeschichtet
  RAL 9010, reinweiß
-  P1: Pulverbeschichtet, Farbton nach RAL Classic
-  Luftleitelemente Zuluft ähnlich RAL 9005, schwarz,
  Abluft keine Luftleitelemente
-  Q11: Luftleitelemente Abluft ähnlich RAL 9005,
  schwarz
-  Q21: Luftleitelemente Zuluft und Abluft ähnlich
  RAL 9010, weiß

VARIANTE
Bauform:  Quadratisch
Anlage:  Zuluft
Anschluss:  Horizontal
Drosselelement zum Volumenstromabgleich: Mit
Drosselelement
Zubehör:  Stutzen mit
Lippendichtung
Nenngröße:  400x16 mm
Farbe Luftleitelemente:  schwarze Luftleitelemente
Oberfläche Sichtseiten:  Standardoberfläche
pulverbeschichtet nach RAL 9010 (GE 50%)
Auswahl Farbe:

Angebotenes Fabrikat:
'.........'
'.........'
'.........'

liefern und montieren
Menge: 31,000 Stck

**06.21 Deckendralldurchlässe 625x24**
Deckendralldurchlässe mit quadratischem oder rundem
Frontdurchlass. Als Zuluft- und Abluftdurchlass für
Komfortbereiche mit maximal 35-fachem Luftwechsel.
Frontdurchlass mit einzeln manuell verstellbaren
Luftleitelementen für drallförmige horizontale
Luftführung mit hoher Induktion. Zum Einbau in
abgehängte Decken aller Art. Einbaufertige Komponente,
bestehend aus dem Frontdurchlass mit radial
angeordneten, einzeln verstellbaren schwarzen oder
weißen Luftleitelementen und einem Anschlusskasten,
bei Zuluft mit Luftverteilelement, horizontal oder
vertikal angeordnetem Anschlussstutzen, Traverse und
Bohrungen oder Aufhängelaschen zur Abhängung.
Mittelschraubenbefestigung des Frontdurchlasses an der
Traverse, verdeckt durch eine Zierkappe.
Anschlussstutzen, passend für Luftleitungen nach EN
1506 oder EN 13180. Schallleistungspegel des
Strömungsgeräusches gemessen nach EN ISO 5135.
BESONDERE MERKMALE
-  Einzeln manuell verstellbare Luftleitelemente zur
  Anpassung der Strömungsrichtung
-  Für Deckensysteme aller Art und mit
  Randverbreiterung auch freihängend
-  Luftleitelemente schwarz und weiß
-  Bis 35-facher Luftwechsel durch Reihenanordnung
  mit minimalem Mittenabstand von 0,9 m
  MATERIALIEN UND OBERFLÄCHEN
-  Frontdurchlass aus verzinktem Stahlblech
-  V, H: Anschlusskasten und Traverse aus verzinktem
  Stahlblech
-  Luftleitelemente aus Kunststoff, nach UL 94, V- 0,
  flammwidrig
-  Lippendichtung aus Gummi
-  Sichtseite des Frontdurchlasses pulverbeschichtet
  RAL 9010, reinweiß
-  P1: Pulverbeschichtet, Farbton nach RAL Classic
-  Luftleitelemente Zuluft ähnlich RAL 9005, schwarz,
  Abluft keine Luftleitelemente
-  Q11: Luftleitelemente Abluft ähnlich RAL 9005,
  schwarz
-  Q21: Luftleitelemente Zuluft und Abluft ähnlich
  RAL 9010, weiß

VARIANTE
Bauform:
Quadratisch
Anlage:
Zuluft
Anschluss:
Horizontal
Drosselelement zum Volumenstromabgleich: Mit
Drosselelement
Zubehör:
Stutzen mit
Lippendichtung
Nenngröße:
625x24 mm
Farbe Luftleitelemente:  schwarze
Luftleitelemente
Oberfläche Sichtseiten:
Standardoberfläche
pulverbeschichtet nach RAL 9010 (GE 50%)
Auswahl Farbe:

Angebotenes Fabrikat:
'.........'
'.........'
'.........'

liefern und montieren
Menge: 10,000 Stck

**06.22 Tellerventile DN160**
Tellerventils zur Luftaus- oder -einbringung in Räumen,
passend zur jeweiligen Luftführung und Raumnutzung.

Technische Anforderungen:

- Ausführung für [Zuluft / Abluft  je nach
Einsatzbereich]

- Anschluss an runde Luftleitungen oder Einbaurahmen

- Nennweite: [z. B. DN 125, DN 100  projektbezogen
angeben]

- Volumenstrombereich: geeignet für Luftmengen bis ca.
[z. B.
  150 m³/h]

- Material: lackiertes Stahlblech, Aluminium oder
Kunststoff

- Oberfläche: glatt, hygienisch reinigungsfähig,
UV-beständig

- Farbe: verkehrsweiß (ähnlich RAL 9016) oder nach
Angabe

- Einstellbares Telleroberteil zur Feinjustierung des
  Volumenstroms

- Geräuscharmer Betrieb

- Montage durch Klemm-, Schraub- oder
Bajonettverschluss

- Dichtlippe oder Einbaudichtung zur luftdichten
Verbindung
  nach DIN EN 12237 (mind. Klasse B/C)

- Einbau in Decken oder Wände

Leistungsumfang:

- Lieferung frei Verwendungsstelle

- Einbau gemäß Herstellerangaben und Montageplan

- Einstellung des Luftvolumenstroms nach Einregulierung

- Sichtprüfung auf Dichtheit und Ausrichtung

- Dokumentation der Einbaupositionen

Besondere Hinweise:

- Wartungsfreier Betrieb

- Auf Wunsch mit Brandschutz- oder Schallschutzeinsatz
  (gesondert ausschreiben)

VARIANTE
Nenngröße: DN 160
RAL 9010, reinweiß

Angebotenes Fabrikat:
'.........'
'.........'
'.........'

liefern und montieren
Menge: 12,000 Stck

**06.23 Tellerventile DN125**
wie vor, jedoch

VARIANTE
Nenngröße:  DN 125
RAL 9010, reinweiß

Angebotenes Fabrikat:
'.........'
'.........'
'.........'

liefern und montieren
Menge: 18,000 Stck

**06.24 Tellerventile DN100**
wie vor, jedoch

VARIANTE
Nenngröße:  DN 100
RAL 9010, reinweiß

Angebotenes Fabrikat:
'.........'
'.........'
'.........'

liefern und montieren
Menge: 14,000 Stck

### Titel 07 Verkabelung

**07.1 Montage und Elektrischer Anschluss von Fühlern und Feldgeräte**
Montage und Elektrischer Anschluss von Fühlern und
Feldgeräten
Montage  von Feldgeräten und Fühlern in die
Luftführenden
Leitunge sowie Anbau an RLT Anlage.
Montage von Fühlern im RLT-Gerät und im Luftkanal
mit Anschlussflansch und Abdichtungsmaterial.
Temperaturfühler, Differenzdruckfühler, Messwertgebern

montieren
Menge: 48,000 Stck

**07.2 Kabelrinne 200x60mm**
Kabelrinne 200x60mm, komplett montiert incl. Zubehör
Kabelrinne gelocht aus Stahl komplett, einschl.
Ausleger, Bögen, Trennsteg, Deckel Befestigung, etc.
B = 300mm H = 60mm

Liefern und montieren.
Menge: 32,000 m

**07.3 Formteil für Kabelrinne 200 x 60 mm**
Formteil für Kabelrinne 200 x 60 mm
 wie vor beschrieben,

liefern und montieren."
Menge: 8,000 Stck

**07.4 PVC-Steckrohre EN 25**
PVC-Steckrohre EN 25 für den Schutz von
Mantelleitungen einschließlich allen notwendigen
Form- und Verbindungsstücken, sowie
Befestigungsmaterialien.

liefern und montieren
Menge: 16,000 Stck

**07.5 PVC-Steckrohre EN 20**
PVC-Steckrohre EN 20

liefern und montieren
Menge: 32,000 Stck

**07.6 PVC-Steckrohre EN 16**
PVC-Steckrohre EN 16

liefern und montieren
Menge: 32,000 Stck

**07.7 Kunststoffmantelleitung NYM-J 3x1,5mm²**
Kunststoffmantelleitung NYM-J 3x1,5mm²
inkl. Kabelbügel

liefern und montieren
Menge: 125,000 m

**07.8 Kabel NYY-J 3 x 1,5 mm**
Kabel NYY-J 3 x 1,5 mm
Kabel zur Verwendung im Freien NYY-J 3 x 1,5 mm
für die Verkabelung von Feldgeräten, Motoren
und Regelorgane in gemischter Verlegung, im
Kanal auf Kabelrinnen, in Rohren jeweils bis an
die Anschlussstellen, Kabel mit VDE-Zulassung,
komplett mit den notwendigen Befestigungsmaterialien.

liefern und montieren
Menge: 110,000 m

**07.9 Kabel NYY-J 5 x 1,5 mm**
Kabel NYY-J 5 x 1,5 mm

liefern und montieren
Menge: 80,000 m

**07.10 Kabel NYY-J 5 x 2,5 mm**
Kabel NYY-J 5 x 2,5 mm

liefern und montieren
Menge: 60,000 m

**07.11 Kabel A-2Y(L)2Y 2 x 2 x 0,8 mm**
Kabel A-2Y(L)2Y 2 x 2 x 0,8 mm

liefern und montieren
Menge: 200,000 m

**07.12 Kabel A-2Y(L)2Y 4 x 2 x 0,8 mm**
Kabel A-2Y(L)2Y 4 x 2 x 0,8 mm

liefern und montieren
Menge: 200,000 m

**07.13 Beidseitiger Kabelanschluss 2 x 2 x 0,8 qmm**
Beidseitiger Kabelanschluss 2 x 2 x 0,8 qmm, am
Schaltschrank und am Feldgerät, inklusive allen
erforderlichen Kleinteilen und Bezeichnungsschildern
(teilweise abgeschirmte Leitungen mit Schirmklemme).

liefern und montieren
Menge: 64,000 m

**07.14 Anschließen Kabel / Leitung 3 x 1,5 bis 5 x 2,5 mm² einseitig**
Menge: 24,000 Stck

**07.15 Rauchauslöseeinrichtung**
Rauchauslöseeinrichtung (Raucherkennung nach
dem optischen Streulicht-Prinzip) zur Verhinderung
von Rauchübertragung über die Lüftungsleitungen
von Raumlufttechnischen Anlagen (RLTAnlagen).
Geeignet zur Ansteuerung und Auslösung
von bauaufsichtlich zugelassenen Brandund
Rauchschutzklappen, die mit elektrischen
oder elektrisch-pneumatischen Auslöseeinrichtungen
ausgerüstet sind und nach dem Ruhestromprinzip
arbeiten.
Wesentliche Merkmale:
- Einsetzbar für Luftgeschwindigkeiten von
1 m/s bis 20 m/s
- Mit integriertem Netzteil (Anschlussspannung
230 V, 50 / 60 Hz)
- Mit potentialfreien Signalrelais
- Mit integrierten Signalleuchten
- Über Scharniere mit dem Gehäuse verbundener
Verschlussdeckel
- herausnehmbarer Rauchmelderkopf
- Mit Verschmutzungsgradanzeige und "Nachführung"
der Empfindlichkeitsschwelle (lange
Standzeit)
- Mit Luftstromwächter (Warngrenzwert
Luftgeschwindigkeit
< 2 m/s)
- Wartung einmal jährlich
- Einsteckkarte mit LON-Schnittstelle
- Mit erteilter allgemeiner bauaufsichtlicher
Zulassung des Deutschen Instituts für Bautechnik,
Berlin
- mit Zulassung für Zuluft und entsprechender
Vorfilterung
- Produkt- und fabrikatsunabhängige Anwendung

Fabrikat des Bieters:
'.........'
'.........'
'.........'

liefern und montieren
Menge: 8,000 Stck

**07.16 Spannungsversorgung Rauchschalter**
Spannungsversorgung Rauchschalter
Basis Spannungsversorgung für vorgenanntes
Lüftungsrauchschaltersystem
zum Einbau im Schaltschrank
mit der entsprechenden Absicherung.

liefern und montieren
Menge: 8,000 Stck

**07.17 Elekrischer Anschluss Rauchauslöseeinrichtung**
Elekrischer Anschluss der
an die Interne
Regelung der Lüftungsgeräte
Menge: 8,000 Stck

**07.18 Raumfühler Temperatur, Feuchte, CO2 - Modbus**
Raumfühler Temperatur, Feuchte, CO2 - Modbus

Netzwerktechnologie: RS485 Modbus
(CO2 + Temp + rH)
Messbereich CO2: 0..5000 ppm, Genauigkeit: ±50
ppm +3% des Messwerts (typ. bei 21 °C, 50% rH),
Selbstkalibrierung Dual Channel
Messbereich Temperatur: 0..+50 °C, Genauigkeit:
±0,5 K (typ. bei 21 °C)
Messbereich Feuchte: 0..100% rH, Genauigkeit:
±2% zwischen 10..90% rH (typ. bei 21 °C)
Spannungsversorgung: 15..35 V = oder 19..29 V ~
Gehäuse: Unterputz, PC, anthrazit, IP30
inkl. zugehörigen Rahmen

liefern und montieren
Menge: 8,000 Stck

### Titel 08 Isolierung und Zubehör

**08.1 Blechmantel Kanal Wärmedämmung Luftltg Kanten- L bis 1000mm**
Blechmantel Kanal Wärmedämmung Luftltg Kanten- L bis
1000mm
Formstück Wärmedämmung einschl. U mmantelung DIN 4 140
an haus- und betriebstechnische Anlagen, an
Luftleitung,
rechteckig, Maße DIN EN 1 505, K antenlänge bis 500mm,
im
Gebäude,  Oberkante Dämmung über Gelände/ Fußboden
über 3,5 bis 5m, Dämmung aus Mineralwolle,
AS- Qualität und hydrophobiert, als Lamellenmatte,
Baustoffklasse DIN 4102-1A
(nichtbrennbar), Wärmeleitfähigkeit 0,040 W/ (m K)
bei 40 Grad
C Mitteltemperatur DIN EN 1 2667,
Gesamt-Dämmschichtdicke
60 mm, 2- lagig, kaschiert mit Alufolie, Ummantelung
aus profiliertem Blech, Stahl, feuerverzinkt,
Blechdicke
0,8 mm,
Überlappungen verschrauben und mit plastischem
Dichtstoff abdichten.

liefern und montieren
Menge: 215,000 m²

**08.2 Formstück Wärmedämmung Luftltg Kanten- L bis 1000mm**
Formstück Wärmedämmung Luftltg Kanten- L bis 1000mm
Formstück Wärmedämmung einschl. U mmantelung DIN 4 140
an haus- und betriebstechnische Anlagen, an
Luftleitung,
rechteckig, Maße DIN EN 1 505, Kantenlänge bis 500
mm, im Gebäude,  Oberkante Dämmung über Gelände/
Fußboden über 3,5 bis 5m, Dämmung aus Mineralwolle,
AS- Qualität und hydrophobiert, als Lamellenmatte,
Baustoffklasse DIN 4102-1A
(nichtbrennbar), Wärmeleitfähigkeit 0,040 W/ (m K)
bei 40 Grad
C Mitteltemperatur DIN EN 1 2667,
Gesamt-Dämmschichtdicke
60 mm, 2- lagig, kaschiert mit Alufolie, Ummantelung
aus profiliertem Blech, Stahl, feuerverzinkt,
Blechdicke
0,8 mm,
Überlappungen verschrauben und mit plastischem
Dichtstoff abdichten.

liefern und montieren
Menge: 112,000 m²

**08.3 Wärmedämmung Ummantelung Luftleitung DN 500**
Wärmedämmung einschl. Ummantelung DIN 4140 an haus und
betriebstechnische Anlagen, a n Luftleitung, rund,

Maße DIN EN 1506, DN500, im Freien, Dämmung aus
Mineralwolle, AS -
Qualität und hydrophobiert, als Lamellenmatte,
Baustoffklasse
DIN 4102-1 A ( nichtbrennbar), Wärmeleitfähigkeit 0
,040 W /(m K) bei 40 Grad C Mitteltemperatur DIN EN 1
2667,
Gesamt -Dämmschichtdicke 6 0 mm, 2- lagig, kaschiert
mit
Alufolie ,Ummantelung aus profiliertem Blech, Stahl,
feuerverzinkt,
Blechdicke 0,8 mm, Überlappungen vernieten und mit
plastischem Dichtstoff abdichten.

liefern und montieren
Menge: 36,000 m

**08.4 Formstück Wärmedämmung Ummantelung Luftltg DN500**
Formstück Wärmedämmung Ummantelung Luftltg DN500
Wärmedämmung einschl. Ummantelung DIN 4140 an haus und
betriebstechnische Anlagen, an Luftleitung, rund, Maße
DIN EN 1506, DN400, im Freien, Dämmung aus
Mineralwolle
, AS -
Qualität und hydrophobiert, als Lamellenmatte,
Baustoffklasse
DIN 4102-1 A ( nichtbrennbar),
Wärmeleitfähigkeit 0,040 W /(mK)
bei 40 Grad C Mitteltemperatur DIN EN 1 2667, Gesamt -
Dämmschichtdicke 60 mm, 2- lagig, kaschiert mit
Alufolie, Ummantelung aus profiliertem Blech, Stahl,
feuerverzinkt, Blechdicke 0,8 mm, Überlappungen
vernieten
und mitplastischem Dichtstoff abdichten.

liefern und montieren
Menge: 48,000 Stck

**08.5 30mm Kanal- oder Rohrisolierung**
30mm Kanal- oder Rohrisolierung aus
Mineralfaserplatten oder
-matten, auf Aluminium-Folie (ohne Papieranteil),
schwitzwasserfest verlegt, Kaschierung durch Al-Folie
mind. 0,05 mm dick;nichtbrennbar (Klasse A2) nach
DIN4102 T2, Ausführung der Wärmedämmung nach DIN 4140,
vollflächig auf Kanal verklebt, mit einer Überlappung
der Folie von ca. 10 cm aufbringen, Überlappung der
Längsfugen und der Querfugen mit selbstklebenden,
mind.
10 cm breiten Aluminium-Streifen sichern und dauerhaft
verkleben.
Dämmung für in Schlitzen bzw. Montageschächten sowie
an Wand und Decken verlegte Lüftungskanäle und Rohre.
Die
Dämmplatten sind mit Punkt-Schweiß-Stiften auf dem
Kanal ohne Spalt zu fixieren (mind. 6-Stifte pro m2,
an der Unterseite mindestens 10 Stifte pro m2).
Isolierung incl. Kanalformstücke, Ausschnitte,
Verarbeitung
gemäß Herstellerrichtlinien
Isolierung von Lüftungskanälen / -Rohren
Isolierstärke: 30 mm

gewähltes Fabrikat:
'....................................'
liefern und montieren
Menge: 25,000 m²

**08.6 Steinwolle als Stopfwolle**
Steinwolle als Stopfwolle
25 Liter Steinwolle als Stopfwolle mit einem
Dämmvolumen von 60 Liter.

liefern und montieren
Menge: 2,000 Stck

**08.7 Zulage für Reinigungsöffnungen 300-400**
Zulage für Reinigungsöffnungen 300-400
zur Überdeckung der in der Isolierung
befindlichen Reinigungs- und Inspektionsöffnungen
in der Größe von ca. 300 bis 400mm
Menge: 15,000 Stck

**08.8 Zulage für Montageträgerausschnitte für Kanalhalterungen**
Zulage für Montageträgerausschnitte für
Kanalhalterungen
mit Kantenschutz ( beidseitig )
Menge: 50,000 Stck

**08.9 Zulage für Anbauteile und Fühler**
Zulage für Anbauteile und Fühler mit Kantenschutz
Menge: 10,000 Stck

**08.10 Zulage für Anbauteile wie Rauchmelder**
Zulage für Anbauteile wie Rauchmelder
mit Kantenschutz
Menge: 8,000 Stck

### Titel 09 Wand,- u. Deckendurchführungen

**09.1 Kernbohrung herstellen Mauerwerk/ Stahlbeton Durchmesser bis 300 mm Leistung wie vor, jedoch Durchbruch herstellen Dicke bis 400mm**
Kernbohrung herstellen Mauerwerk/ Stahlbeton
Durchmesser bis 300 mm
Leistung wie vor, jedoch Durchbruch herstellen Dicke
bis 400mm
Mauerwerk/ Stahlbeton Durchmesser bis 300 mm.
Menge: 3,000 Stck

**09.2 Kernbohrung herstellen Mauerwerk/ Stahlbeton Durchmesser bis 250 mm Leistung wie vor, jedoch Durchbruch herstellen Dicke bis 400mm**
Kernbohrung herstellen Mauerwerk/ Stahlbeton
Durchmesser bis 250 mm
Leistung wie vor, jedoch Durchbruch herstellen Dicke
bis 400mm
Mauerwerk/ Stahlbeton Durchmesser bis 250 mm.
Menge: 3,000 Stck

**09.3 Kernbohrung herstellen Mauerwerk/ Stahlbeton Durchmesser bis 200 mm Leistung wie vor, jedoch Durchbruch herstellen Dicke bis 400mm**
Kernbohrung herstellen Mauerwerk/ Stahlbeton
Durchmesser bis 200 mm
Leistung wie vor, jedoch Durchbruch herstellen Dicke
bis 400mm
Mauerwerk/ Stahlbeton Durchmesser bis 200 mm.
Menge: 3,000 Stck

**09.4 Zulage für die Bohrung mit begrenzten Platzverhältnisen**
Menge: 9,000 Stck

**09.5 Wanddurchführung in doppelt beplankter leichtbau-Trennwand herstellen.**
Wanddurchführung in doppelt beplankter
leichtbau-Trennwand herstellen. max. Größe bis
400x400mm
Menge: 21,000 Stck

**09.6 Pilotbohrung zur Positionsermittlung**
Menge: 20,000 Stck

**09.7 Schutzfolie**
Schutzfolie
liefern und montieren
Menge: 60,000 m²

**09.8 Malervlies**
Malervlies
Liefern und montieren
Menge: 40,000 m²

### Titel 10 Sonstiges

**10.1 Bautenschutzmatte**
Menge: 60,000 m²

**10.2 Gestellung einer Scherenbühne max. Arbeitshöhe 10.1 m**
Gestellung einer Scherenbühne
max. Arbeitshöhe 10.1 m
max. Tragkraft 450 kg
inkl. Anlieferung, Aufbau und Abtransport
Pauschal für die 1. Woche
Menge: 2,000 Stck

**10.3 Vorhaltung Scherenbühne je weitere Woche**
Menge: 2,000 Stck

**10.4 Gestellung eines fahrbaren Gerüstes in fahrbarer Ausführung als Arbeitsgerüst**
Gestellung eines fahrbaren Gerüstes
in fahrbarer Ausführung als Arbeitsgerüst
und Montagegerüst nach DIN 18451 einschl.
aller notwendigen Ausleger, Fangnetze,
Absicherungen und Hilfsmittel,
im Gebäude aufstellen für die Dauer der
eigenen Leistungen in verschieden Abschnitten.
Geschoßhöhe bis 8,0m
Arbeitshöhe ca. 7,0m
Aufstellfläche ca. 3,0 x 5,0 m
einschl. Transport, Aufbau, Abbau und
Abtransport für die jeweilige Dauer der
eigenen Arbeiten in diversen Bauabschnitten
Ausführung der Bereifung Sportboden geeignet.
Menge: 1,000 Stck

**10.5 Treppenaufgang für Gerüst Höhe bis 8,0m Freistehend ohne Gebäudeverankerung.**
Treppenaufgang für Gerüst Höhe bis 8,0m
Freistehend ohne Gebäudeverankerung.
Grundeinsatzzeit 4 Wochen.
Für die Montage des Lüftungsgeräts und
der Kanalanbindung ist für die gesamte
Bauzeit ein Treppengerüst zu stellen.
Der Zugang zum Dach ist sicherzustellen.
liefern und montieren
Menge: 2,000 Stck

**10.6 Kostenpauschale Baustelleneinrichtung Geräte, Werkzeuge und sonstige Betriebsmittel,**
Kostenpauschale Baustelleneinrichtung
Geräte, Werkzeuge und sonstige Betriebsmittel,
die zur vertragsgemäßen Durchführung der
Bauleistungen erforderlich sind, auf die Baustelle
bringen, bereit- und betriebsfertig aufstellen,
einschl. der dafür notwendigen Arbeiten
Menge: 1,000 Psch

**10.7 Kostenpauschale Baustellenvorhaltung für den Zeitraum der gesamten Maßnahme**
Kostenpauschale Baustellenvorhaltung
für den Zeitraum der gesamten Maßnahme
Vorhaltung Materialien und Werkzeuge,
Gestellung von Leitern und Gerüsten bis
zu einer Arbeitshöhe von 4m bei Bedarf
in eigenen Containern, Bereitstellung
von Personalcontainern, einschl.
Fahrgeld und Fahrzeitvergütungen,
Beaufsichtigung der Monteurarbeiten,
Koordination der Arbeit mit den Nebengewerken,
Erstellen von Aufmaßen und Abrechnungen
Menge: 1,000 Psch

**10.8 Kostenpauschale Baustellenräumung Abfuhr der Materialien und Werkzeuge von der**
Kostenpauschale Baustellenräumung
Abfuhr der Materialien und Werkzeuge von der
Baustelle, Rücktransport der Materialien,
fachgerechte Entsorgung aller verursachten
Verpackungsmaterialien in fertiger Leistung.
Menge: 1,000 Psch

**10.9 Revisions-, Wartungs- und Bedienungsanweisungen**
Revisions-, Wartungs- und Bedienungsanweisungen
Alle Unterlagen sind in Ordnern oder als Mappen
gebunden 3-fach zu liefern.
Die Zeichnungen erfassen den Endzustand nach der
Abnahme und sind alle farbig zu liefern.
Zusätzlich sind alle Pläne als CAD-Dateien
(dxf oder dwg) sowie alle Unterlagen als pdf-Dateien,
auf CD gespeichert, den Ordnern beizufügen.
Im Einzelnen gehören dazu alle Zeichnungen, die zur
Fertigung der Anlage und Anlagenteile erforderlich
waren.
Die Gliederung der zu liefernden Zeichnungen ist wie
folgt vorzunehmen:
- Inhaltsübersicht
- Planliste
- Grundrißzeichnungen
- Schnittzeichnungen
- Strangschema-Zeichnung
- Detailzeichnungen
Die Bedienungs- und Wartungsanweisungen werden nach
folgender Gliederung aufgebaut:
Anlagenbeschreibung
- Anlagencharakteristik mit Ortsbeschreibung
- Garantiewerte
- Betriebsdaten
- Installationsdaten
- Spezialmerkmale
Bedienungsanweisung
- Funktion und Lage der Bedienungsorgane
- Sicherheitseinrichtungen
- Betriebsunterbrechung
- wirtschaftlichste Betriebsart
Wartungsanweisungen nach Hersteller VDMA/AMEF
- Fehlersuchtabelle
- Schmier- und Dichtungsarbeiten
- Spezialwerkzeuge
Der jeweilige Wartungsumfang ist detailliert in
Abhängigkeit des Wartungszeitraumes nach Art einer
lnspektionstabelle aufzulisten.
Prüfzeugnisse/Abnahmebescheinigung
- Unterlagen über alle eingebauten Anlagen,
 Anlagenteile und Materialien
- Abnahme- und Übergabeprotokolle
Ersatzteilaufstellung
Alle dem Verschleiß unterliegenden Anlagenteile
Liste der verbauten Armaturen- und Materialien
Der jeweilige Wartungsumfang ist detailllert in
Abhängigkeit des Wartungszeitraumes nach Art
einer Inspektionstabelle aufzulisten.
Menge: 1,000 Stck

**10.10 Einweisung des Bedienpersonals - Einweisung in Funktion, Bedienung, Fehlerdiagnose,**
Einweisung des Bedienpersonals
- Einweisung in Funktion, Bedienung, Fehlerdiagnose,
 Störungsbeseitigung und Wartung des Lieferumfanges.
- Die Einweisung erfolgt nach der Inbetriebnahme und
 wird von technischen Fachpersonal durchgeführt.
- Die Dauer der Einweisung richtet sich nach der
 Komplexität der Anlage.
Vorgesehene Teilnehmerzahl: max. 5
Pers.
Menge: 1,000 Stck

*Hinweis*
Spezifikation Stundenlohnarbeiten
Stundenlohnarbeiten durch Arbeitskräfte die auf
Anordnung des
Auftraggebers
auszuführen sind. Der Ausführung von
Stundenlohnarbeiten
liegen die Besonderen
Vertragsbedingungen (BVB) und § 15 VOB/B zu Grunde.
Angeboten wird für die jeweilige Arbeitskraft ein
Verrechnungssatz, der sämtliche
Aufwendungen enthält, insbesondere den tatsächlichen
Lohn
mit Zuschlägen
für Gemeinkosten, Sozialversicherungsbeiträge sowie die
sonstigen Lohn- und
Gehaltsnebenkosten. Der Verrechnungssatz ist unter
Beachtung der preisrechtlichen
Vorschriften ermittelt. Er gilt unabhängig von der
Anzahl der
abzurechnenden
Arbeitsstunden.
Zuschläge für Nacht-, Sonntags- und Feiertagsarbeit
sind nicht
in die Einheitspreise
einzukalkulieren. Stundenlohnarbeiten sind immer mit
Arbeitskräften mit
der für die Arbeiten max. erforderlichen Qualifikation
auszuführen, sofern entsprechendes
Personal unter Beachtung des
Wirtschaftlichkeitsprinzips zur
Verfügung
stehen.
Weiterhin ist § 15 der VOB Teil B zu beachten. Dem
Angebot
liegen folgende
Verrechnungssätze zu Grunde, und zwar:

**10.11 Facharbeiter**
Stundenlohnarbeiten Facharbeiter einschl. aller
Nebenkosten,
wie Auslösung, Fahr- und Wegegeld, Unternehmerzuschlag
etc. Stundenlohnarbeiten sind dem Auftraggeber nach §
15
Abs. 3 S.1 VOB/B  schriftlich anzuzeigen und der
geschätzte
Aufwand für Material und Lohn mitzuteilen.
Menge: 5,000 h

**10.12 Helfer**
Stundenlohnarbeiten Helfer einschl. aller Nebenkosten,
wie
Auslösung, Fahr- und Wegegeld, Unternehmerzuschlag etc.
Ausführung nur nach Genehmigung des Auftraggebers.
Stundenlohnarbeiten sind dem Auftraggeber nach § 15
Abs. 3 S.1 VOB/B schriftlich anzuzeigen und der
geschätzte
Aufwand für Material und Lohn mitzuteilen.
Menge: 5,000 h

**10.13 Helferstunden unter Einsatz eines Stemmhammers**
Stundenlohnarbeiten Helfer unter Einsatz eines
Stemmhammers, Maschinenstunden, einschl. aller
Nebenkosten, wie Auslösung, Fahr- und Wegegeld,
Unternehmerzuschlag etc. Stundenlohnarbeiten sind dem
Auftraggeber nach § 15 Abs. 3 S.1 VOB/B schriftlich
anzuzeigen und der geschätzte Aufwand für Material und
Lohn
mitzuteilen.
Menge: 5,000 h

### Titel 11 Wartungen

*Hinweis*
Spezifikationen Option Wartung
Die nachfolgende Leistung komplett als einseitige
Option des
Auftraggebers.

Der AG behält sich daher das Recht vor, nach seiner
Maßgabe
und unter Wahrung der erforderlichen techn.
Zusammenhänge, jede Position der in diesem Titel
enthaltene
Leistung von einer Beauftragung auszunehmen
oder in der Stückzahl zu reduzieren.

Mit der Inbetriebnahme hat der AN einen Wartungsvertrag
vorzulegen.

Der Abruf durch den Auftraggeber erfolgt spätestens
bis 3
Monate nach Vorlage des Wartungsvertrages.

Die vom Bieter einzutragenden Angebotsdaten und Preise
sind
hierauf abzustellen. Er verzichtet in dem
Zusammenhang hiermit ausdrücklich auf das Recht zur
Anpassung der verbleibenden Einheitspreise bei evtl.
Minderung des zu beauftragenden Leistungsumfangs. Der
Auftraggeber ist nicht verpflichtet, diese
Leistungen dem Auftragnehmer zu übertragen.

Es wird jedoch darauf hingewiesen, dass die
Preisgestaltung
dieser Leistungen in die Beurteilung
des Gesamtangebotes einbezogen wird.
Materiallieferungen
sind nicht enthalten. Ausgenommen
sind Materialien, welche im Rahmen der
Wartungsarbeiten zur
Wahrung der Dauer der Verjährungsfrist für
Mängelansprüche
zu ersetzen sind.

Sind zusätzliche Materiallieferungen erforderlich,
müssen sie
vom Auftraggeber vorher bestätigt bzw. je
nach Aufwandshöhe vor Beginn der Arbeiten angeboten und
die Beauftragung eingeholt werden.
Die Wartungsarbeiten sind innerhalb der üblichen
Arbeitszeiten
auszuführen.

Positionsnummer  Leistungsbeschreibung Menge/ Einh.
Preis
(EP) Gesamt (GP)
Wartung in der Gewährleistungszeit
als jährliche Wartungspauschale aller zu wartenden
Komponenten dieses Leistungsverzeichnisses
bestehend aus:
- periodisch vorbeugender Wartungsdienst mit
  Funktionsüberprüfung aller Anlagenteile
- Beseitigung von Störungen innerhalb der üblichen
  Arbeitszeiten (arbeitstäglich)
- Ersatz von Verschleissteilen und Kleinmaterialien
bis zum
  Material-Listenpreis von 50 EUR je Wartung sowie
Entsorgung  der ausgebauten Bauteile
- Erstellung und Übergabe eines Wartungsberichtes als
  Nachweis für die durchgeführte Wartung gemäß
  Wartungsprotokoll der SGB (per Download verfügbar)

Wartungsintervalle sind entsprechend der jeweiligen
Herstellervorschriften (aber mindestens 1x jährlich) zu
berücksichtigen.
Zeitraum gemäß VOB: 4 Jahre

**11.1 Wartungsdienst für das 1. Jahr**
Wartungsdienst 1. Jahr
Menge: 1,000 psch

**11.2 Wartungsdienst für das 2. Jahr**
Wartungsdienst 2. Jahr
Menge: 1,000 psch

**11.3 Wartungsdienst für das 3. Jahr**
Wartungsdienst 3. Jahr
Menge: 1,000 psch

**11.4 Wartungsdienst für das 4. Jahr**
Wartungsdienst 4. Jahr
Menge: 1,000 psch

USt %: 19,00
